# Reconstruction d'un vide

- Propriété du fichier: CYPE INGENIEROS, S.A.
- Format: FIEBDC-3/2002
- Zone géographique: République du Congo
- Coûts indirects: 3.00 %
- Frais généraux: 13.00 %
- Bénéfice: 6.00 %
- TVA: 18.00 %

## F Aménagements et finitions

### FX Travaux complémentaires

#### FXR Réparation

**FXR010** m² Reconstruction d'un vide, réalisé provisoirement, dans une cloison de 7 cm d'épaisseur en maçonnerie, de brique creuse en terre cuite (tochana), à revêtir, 29x14x7 cm, placée avec du mortier de ciment confectionné sur chantier, avec 250 kg/m³ de ciment, couleur gris, dosage 1:6, fourni en sacs.
Reconstruction d'un vide, réalisé provisoirement pour faciliter la réalisation des travaux de réhabilitation, dans une cloison de 7 cm d'épaisseur en maçonnerie, de brique creuse en terre cuite (tochana), à revêtir, 29x14x7 cm, placée avec du mortier de ciment confectionné sur chantier, avec 250 kg/m³ de ciment, couleur gris, dosage 1:6, fourni en sacs. Comprend l'implantation, le nivellement et la mise d'aplomb, les chutes et les ruptures, les harpages, les mouchettes, la réalisation des rencontres et le nettoyage.
Inclut: Mise en place et mise d'aplomb de regards de référence. Pose des fils entre les mires. Préparation du mortier. Mise en place des pièces par rangées à niveau. Rencontres de la maçonnerie avec les façades, les poteaux et les cloisons. Rencontre de la maçonnerie et du plancher supérieur. Nettoyage du parement.
Critère de métré de projet: Surface mesurée selon documentation graphique du Projet, sans dupliquer les coins ni les rencontres, en déduisant les ouvertures de surface supérieure à 3 m².
Critère de mesure de l'ouvrage: On mesurera la surface réellement exécutée selon les spécifications du Projet, sans dupliquer les coins ni les rencontres, en déduisant les ouvertures de surface supérieure à 3 m².

| Code | U | Désignation | Quantité | Prix | Montant |
|---|---|---|---|---|---|
| mt04lcc010b | U | Brique creuse en terre cuite (tochana), à revêtir, 29x14x7 cm, selon NF EN 771-1. (matériau) | 24.150 | 0.17 | 4.11 |
| mt08aaa010a | m³ | Eau. (matériau) | 0.004 | 1.54 | 0.01 |
| mt01arg005a | t | Sable de carrière, pour mortier préparé sur chantier. (matériau) | 0.012 | 15.95 | 0.19 |
| mt08cem000a | kg | Ciment gris en sacs. (matériau) | 1.852 | 0.11 | 0.20 |
| mq06hor010 | h | Bétonnière. (matériel) | 0.006 | 1.14 | 0.01 |
| op00amo010 |  | Rectifieuse ou scie radiale. | 1.000 | 0.00 | 0.00 |
| mo021 | h | Compagnon professionnel III/CP2 VRD espaces privés pour des travaux de maçonnerie. (main-d'œuvre) | 0.597 | 1.76 | 1.05 |
| mo114 | h | Ouvrier d'exécution I/OE1 VRD espaces privés pour des travaux de maçonnerie. (main-d'œuvre) | 0.400 | 1.07 | 0.43 |
| % | % | Coûts directs complémentaires | 2 % | 6.00 | 0.12 |
|  |  | Coûts directs |  |  | 6.12 |
