# Mise en place, tous les 25 cm

- Propriété du fichier: CYPE INGENIEROS, S.A.
- Format: FIEBDC-3/2002
- Zone géographique: République du Congo
- Coûts indirects: 3.00 %
- Frais généraux: 13.00 %
- Bénéfice: 6.00 %
- TVA: 18.00 %

## G Structure et gros oeuvre

### GA Transformations et réparations

#### GAE Réparation des éléments en béton

**GAE220** m Mise en place, tous les 25 cm, d'injecteurs externes avec adhésif thixotropique à deux composants à base de résine époxy, dans un fissure d'élément en béton, et le rebouchage superficiel de la fissure, avec le même matériau.
Fixation d'injecteurs externes, placés tous les 25 cm sur une fissure d'un élément en béton, avec adhésif thixotropique à deux composants à base de résine époxy, et le rebouchage superficiel de la fissure, avec le même matériau, afin d'éviter la fuite du lait pendant le processus d'injection. Comprend le retrait des injecteurs et la suppression du matériau de rebouchage excédant, lors de la finalisation des travaux.
Inclut: Rebouchage superficiel de la fissure. Implantation. Fixation des injecteurs. Retrait des injecteurs. Suppression du matériau de rebouchage excédant.
Critère de métré de projet: Longueur moyenne selon documentation graphique du Projet.
Critère de mesure de l'ouvrage: On mesurera la longueur réellement exécutée selon les spécifications du Projet.

| Code | U | Désignation | Quantité | Prix | Montant |
|---|---|---|---|---|---|
| mt09reh121 | U | Couvercle injecteur externe. (matériau) | 4.000 | 0.43 | 1.72 |
| mt09reh122 | U | Injecteur externe. (matériau) | 4.000 | 1.41 | 5.64 |
| mt09reh120a | kg | Adhésif thixotropique à deux composants à base de résine époxy, pour l'union correcte du béton frais et du béton durci ou pour améliorer l'adhérence du béton durci et de l'acier, selon NF EN 1504-7. (matériau) | 0.400 | 10.95 | 4.38 |
| mo020 | h | Compagnon professionnel III/CP2 construction. (main-d'œuvre) | 0.592 | 1.66 | 0.98 |
| mo112 | h | Ouvrier d'exécution I/OE2 construction. (main-d'œuvre) | 0.666 | 1.02 | 0.68 |
| % | % | Coûts directs complémentaires | 2 % | 13.40 | 0.27 |
|  |  | Coûts directs |  |  | 13.67 |
