# Chaînage d'un poteau en béton armé

- Propriété du fichier: CYPE INGENIEROS, S.A.
- Format: FIEBDC-3/2002
- Zone géographique: République du Congo
- Devise: XAF
- Coûts indirects: 3.00 %
- Frais généraux: 13.00 %
- Bénéfice: 6.00 %
- TVA: 18.00 %

## G Structure et gros oeuvre

### GA Transformations et réparations

#### GAT Transformations d'éléments en béton

**GAT020** m² Chaînage d'un poteau en béton armé, par le système MasterBrace "BASF", avec DIT nº 572R/16, constitué de 2 couches de tissus en fibre de carbone unidirectionnel, MasterBrace FIB 450/25 CFS "BASF", 450 g/m², de 500x50 mm et 0,255 mm d'épaisseur, résistance à la traction 4900 MPa et allongement ultime 2,1%, imprégnés sur les deux faces de MasterBrace SAT 4500 "BASF" placé sur la surface support en béton préalablement imprimée avec MasterBrace P 3500 "BASF", appliquée avec une brosse.
Chaînage d'un poteau en béton armé, par le système MasterBrace "BASF", avec DIT nº 572R/16, constitué de 2 couches de tissus en fibre de carbone unidirectionnel, MasterBrace FIB 450/25 CFS "BASF", 450 g/m², de 500x50 mm et 0,255 mm d'épaisseur, résistance à la traction 4900 MPa et allongement ultime 2,1%, imprégnés sur les deux faces de MasterBrace SAT 4500 "BASF" placé sur la surface support en béton préalablement imprimée avec MasterBrace P 3500 "BASF", appliquée avec une brosse.
Inclut: Implantation de la position des renforts. Ponçage de la surface en béton, en arrondissant les angles. Aspiration de la poussière. Application de la couche d'apprêt. Mise en place des tissus de renfort, imprégnés de résine sur les deux faces. Nettoyage des restes d'ouvrage.
Critère de métré de projet: Surface mesurée selon documentation graphique du Projet.
Critère de mesure de l'ouvrage: On mesurera la surface réellement exécutée selon les spécifications du Projet.

| Code | U | Désignation | Quantité | Prix | Montant |
|---|---|---|---|---|---|
| mt09reh420a | kg | Impression à deux composants à base de résine époxy sans dissolvants, MasterBrace P 3500 "BASF", pour application à la brosse ou au rouleau sur l'élément structural à renforcer par des tissus ou des lamelles en fibre de carbone. (matériau) | 0.200 | 15939.53 | 3187.91 |
| mt09reh400d | m² | Tissu en fibre de carbone unidirectionnel, MasterBrace FIB 450/25 CFS "BASF", 450 g/m², de 500x50 mm et 0,255 mm d'épaisseur, résistance à la traction 4900 MPa, module d'élasticité 230.000 N/mm² et allongement ultime 2,1%, pour renfort des structures. (matériau) | 2.200 | 34242.95 | 75334.49 |
| mt09reh430a | kg | Résine époxy saturant sans dissolvants, MasterBrace SAT 4500 "BASF", pour application au rouleau sur des supports en béton ou en acier, dans des systèmes de renfort structural par des tissus en fibre de carbone, en fibre de verre ou en fibre d'aramide dans des poteaux travaillant en compression, des poutres soumises à un effort tranchant ou à la flexion, selon NF EN 1504-4. (matériau) | 1.232 | 14129.89 | 17408.02 |
| mq08gel010k | h | Groupe électrogène insonorisé, triphasé, de 45 kVA de puissance. (matériel) | 0.869 | 2124.80 | 1846.45 |
| op00lij010 |  | Ponceuse-polisseuse. | 1.000 | 0.00 | 0.00 |
| mo042 | h | Compagnon professionnel III/CP2 du béton. (main-d'œuvre) | 1.015 | 1486.59 | 1508.89 |
| mo089 | h | Ouvrier professionnel II/OP du béton. (main-d'œuvre) | 1.015 | 947.50 | 961.71 |
| % | % | Frais de chantier des unités d'ouvrage | 2 % | 100247.47 | 2004.95 |
|  |  | Coûts directs |  |  | 102252.42 |
