# Renfort d'une poutre ou d'une poutrelle en béton armé, avec platines métalliques

- Propriété du fichier: CYPE INGENIEROS, S.A.
- Format: FIEBDC-3/2002
- Zone géographique: République du Congo
- Devise: XAF
- Coûts indirects: 3.00 %
- Frais généraux: 13.00 %
- Bénéfice: 6.00 %
- TVA: 18.00 %

## G Structure et gros oeuvre

### GA Transformations et réparations

#### GAT Transformations d'éléments en béton

**GAT110** m² Renfort d'une poutre ou d'une poutrelle en béton armé, avec platines métalliques.
Renfort de poutre ou de poutrelle en béton armé, via platine en acier S355JR, laminée à chaud, de 2 mm d'épaisseur, disposée sur la face inférieure de la poutre, fixée avec adhésif thixotropique à deux composants à base de résine époxy, appliqué de façon uniforme avec une spatule, une taloche ou une truelle, en remplissant tous les vides qui pourraient exister dans la surface support. Comprend l'étaiement de l'ensemble pendant au minimum 24 heures, afin d'assurer un bon comportement de l'assemblage, et le retrait de tous les éléments auxiliaires.
Inclut: Implantation de la position des renforts. Nettoyage de la surface du béton. Préparation du mélange. Application de l'adhésif. Mise en place de la platine de renfort. Étaiement de l'ensemble. Retrait de tous les éléments auxiliaires.
Critère pour le métré: Surface mesurée selon documentation graphique du Projet.
Critère pour le mémoire: On mesurera la surface réellement exécutée selon les spécifications du Projet.

| Code | U | Désignation | Quantité | Prix | Montant |
|---|---|---|---|---|---|
| mt09reh120a | kg | Adhésif thixotropique à deux composants à base de résine époxy, pour l'union correcte du béton frais et du béton durci ou pour améliorer l'adhérence du béton durci et de l'acier, selon NF EN 1504-7. (matériau) | 2.000 | 8125.71 | 16251.42 |
| mt07ala011p | kg | Platine en acier laminé NF EN 10025 S355JR, pour applications structurales. Travaillée et montée en atelier, à placer sur site. (matériau) | 15.700 | 1435.06 | 22530.44 |
| mt50spa052b | m | Grosse planche en bois de pin, de 20x7,2 cm. (matériau) | 0.020 | 4638.67 | 92.77 |
| mt50spa101 | kg | Clous en acier. (matériau) | 0.050 | 1373.64 | 68.68 |
| mt50spa081a | U | Étai métallique télescopique, allant jusqu'à 3 m de hauteur. (matériau) | 0.013 | 14127.34 | 183.66 |
| mq08sol020 | h | Équipement et éléments auxiliaires pour soudure électrique. (matériel) | 0.116 | 1610.38 | 186.80 |
| op00ciz020 |  | Cisaille pour barres à haute adhérence en acier. | 1.000 | 0.00 | 0.00 |
| op00ata010 |  | Pince à ligaturer. | 1.000 | 0.00 | 0.00 |
| mo047 | h | Compagnon professionnel III/CP2 charpentier métal. (main-d'œuvre) | 0.930 | 1836.61 | 1708.05 |
| mo094 | h | Ouvrier professionnel II/OP charpentier métal. (main-d'œuvre) | 0.930 | 1176.35 | 1094.01 |
| % | % | Frais de chantier des unités d'ouvrage | 2 % | 42115.83 | 842.32 |
|  |  | Coûts directs |  |  | 42958.15 |
