# Panneau de base de panneau structural en bois, de 38 mm d'épaisseur, placé avec des fixations mécaniques

- Propriété du fichier: CYPE INGENIEROS, S.A.
- Format: FIEBDC-3/2002
- Zone géographique: République du Congo
- Coûts indirects: 3.00 %
- Frais généraux: 13.00 %
- Bénéfice: 6.00 %
- TVA: 18.00 %

## G Structure et gros oeuvre

### GP Planchers

#### GPO Bois

**GPO060** m² Panneau de base de panneau structural en bois, de 38 mm d'épaisseur, placé avec des fixations mécaniques.
Fourniture et mise en place d'un panneau de base de panneau structural en bois pour un usage en milieu sec, de 2400x600 mm et 38 mm d'épaisseur, à rainure et languette sur deux de ses côtés, placé avec des clous en acier galvanisé. Comprend les découpes et le renfort des bords avec des vis.
Inclut: Implantation des pièces. Clouage des pièces au support base.
Critère de métré de projet: Surface mesurée selon documentation graphique du Projet.
Critère de mesure de l'ouvrage: On mesurera la surface réellement exécutée selon les spécifications du Projet.

| Code | U | Désignation | Quantité | Prix | Montant |
|---|---|---|---|---|---|
| mt08eff020f | m² | Panneau structural en bois pour un usage en milieu sec, de 2400x600 mm et 38 mm d'épaisseur, à rainure et languette sur deux de ses côtés, selon NF EN 312. (matériau) | 1.050 | 14.13 | 14.84 |
| mt50spa101 | kg | Clous en acier. (matériau) | 0.150 | 1.71 | 0.26 |
| op00cla010 |  | Cloueuse pneumatique. | 1.000 | 0.00 | 0.00 |
| op00cep010 |  | Varlope. | 1.000 | 0.00 | 0.00 |
| op00cor050 |  | Coupeuse manuelle de bois, à disque. | 1.000 | 0.00 | 0.00 |
| mo048 | h | Compagnon professionnel III/CP2 charpentier bois. (main-d'œuvre) | 0.231 | 1.85 | 0.43 |
| mo095 | h | Ouvrier professionnel II/OP charpentier bois. (main-d'œuvre) | 0.115 | 1.17 | 0.13 |
| % | % | Coûts directs complémentaires | 2 % | 15.66 | 0.31 |
|  |  | Coûts directs |  |  | 15.97 |
