# Essai sur un échantillon de mortier frais, avec détermination de: densité apparente

- Propriété du fichier: CYPE INGENIEROS, S.A.
- Format: FIEBDC-3/2002
- Zone géographique: République du Congo
- Devise: XAF
- Coûts indirects: 3.00 %
- Frais généraux: 13.00 %
- Bénéfice: 6.00 %
- TVA: 18.00 %

## Q Contrôle de qualité et essais

### QA Mortiers, plâtres, chaux et ciments

#### QAM Mortiers

**QAM010** U Essai sur un échantillon de mortier frais, avec détermination de: densité apparente.
Essais à réaliser dans un laboratoire accrédité dans le domaine technique correspondant, sur un échantillon de mortier frais, pris sur site selon NF EN 1015-2, pour la détermination des caractéristiques suivantes: densité apparente selon NF EN 1015-6. Comprend le déplacement sur site et le rapport des résultats.
Inclut: Déplacement sur chantier. Prise d'échantillons. Réalisation des essais. Rédaction d'un rapport des résultats des essais réalisés.
Critère de métré de projet: Essai à réaliser, selon documentation du Plan de contrôle de qualité.

| Code | U | Désignation | Quantité | Prix | Montant |
|---|---|---|---|---|---|
| mt49des010 | U | Répercussion de déplacement sur site pour la prise d'échantillons. (matériau) | 1.000 | 618.71 | 618.71 |
| mt49moc020 | U | Prise sur chantier d'échantillons de mortier de ciment, dont le poids ne dépasse pas 50 kg, selon NF EN 1015-2. (matériau) | 1.000 | 26771.90 | 26771.90 |
| mt49moc100 | U | Essai pour déterminer la densité apparente d'un échantillon de mortier frais (mortier plastique ou mou), selon NF EN 1015-6. (matériau) | 1.000 | 50667.61 | 50667.61 |
| mt49moc120 | U | Rapport des résultats des essais réalisés sur un échantillon de mortier de ciment. (matériau) | 1.000 | 80315.69 | 80315.69 |
| % | % | Frais de chantier des unités d'ouvrage | 2 % | 158373.91 | 3167.48 |
|  |  | Coûts directs |  |  | 161541.39 |
