# Réhabilitation énergétique des bâtiments via l'incorporation de jalousie fixe constituée de lames fixes en bois de cèdre rouge

- Propriété du fichier: CYPE INGENIEROS, S.A.
- Format: FIEBDC-3/2002
- Zone géographique: République du Congo
- Coûts indirects: 3.00 %
- Frais généraux: 13.00 %
- Bénéfice: 6.00 %
- TVA: 18.00 %

## R Rénovation énergétique

### RB Baies

#### RBJ Protection solaire: treillis

**RBJ020** m² Réhabilitation énergétique des bâtiments via l'incorporation de jalousie fixe constituée de lames fixes en bois de cèdre rouge, de 140 mm de largeur, avec traitement fongicide et finition peinte pour extérieur, placées en position horizontale, arasées avec le cadre composé de profilés en aluminium laqué de couleur à choisir et éléments pour fixation des lames, montée par vissage dans ouvrage en maçonnerie.
Réhabilitation énergétique des bâtiments via l'incorporation de jalousie fixe constituée de lames fixes en bois de cèdre rouge, de 140 mm de largeur, avec traitement fongicide et finition peinte pour extérieur, placées en position horizontale, arasées avec le cadre composé de profilés en aluminium laqué de couleur à choisir et éléments pour fixation des lames en acier inoxydable, montée par vissage dans ouvrage en maçonnerie avec chevilles en nylon et vis en acier. Comprend l'ajustage final sur site.
Inclut: Implantation. Présentation et nivellement. Résolution des unions du cadre aux parements. Montage des éléments complémentaires.
Critère de métré de projet: Surface mesurée selon documentation graphique du Projet, en déduisant les ouvertures de surface supérieure à 3 m².
Critère de mesure de l'ouvrage: On mesurera la surface réellement exécutée selon les spécifications du Projet, en déduisant les ouvertures de surface supérieure à 3 m².

| Code | U | Désignation | Quantité | Prix | Montant |
|---|---|---|---|---|---|
| mt26aaa033 | U | Répercussion, par m² de jalousie, d'éléments de fixation sur un ouvrage en maçonnerie: chevilles en nylon et vis en acier. (matériau) | 1.000 | 2.69 | 2.69 |
| mt22pce010a | m² | Jalousie fixe constituée de lames fixes en bois de cèdre rouge, de 140 mm de largeur, avec traitement fongicide et finition peinte pour extérieur, placées en position horizontale, arasées avec le cadre composé de profilés en aluminium laqué de couleur à choisir et éléments pour fixation des lames en acier inoxydable. (matériau) | 1.000 | 230.39 | 230.39 |
| op00ato010 |  | Tournevis. | 1.000 | 0.00 | 0.00 |
| mo018 | h | Compagnon professionnel III/CP2 menuisier PVC et métal. (main-d'œuvre) | 0.192 | 1.79 | 0.34 |
| mo059 | h | Ouvrier professionnel II/OP menuisier PVC et métal. (main-d'œuvre) | 0.192 | 1.11 | 0.21 |
| % | % | Coûts directs complémentaires | 2 % | 233.63 | 4.67 |
|  |  | Coûts directs |  |  | 238.30 |
