# Lame adhésive transparente, à contrôle solaire, de 91x100 cm et 50 µm d'épaisseur, couleur argent, pour application sur le face intérieure du vitrage de menuiserie extérieure de façade

- Propriété du fichier: CYPE INGENIEROS, S.A.
- Format: FIEBDC-3/2002
- Zone géographique: République du Congo
- Coûts indirects: 3.00 %
- Frais généraux: 13.00 %
- Bénéfice: 6.00 %
- TVA: 18.00 %

## R Rénovation énergétique

### RB Baies

#### RBL Protection solaire: lames adhésives

**RBL010** m² Lame adhésive transparente, à contrôle solaire, de 91x100 cm et 50 µm d'épaisseur, couleur argent, pour application sur le face intérieure du vitrage de menuiserie extérieure de façade.
Application de lame adhésive transparente, à contrôle solaire, de 91x100 cm et 50 µm d'épaisseur, couleur argent, pour application sur le face intérieure du vitrage de menuiserie extérieure de façade. Comprend les coupes, les arrêts, le scellage périmétrique et le nettoyage final.
Inclut: Nettoyage de la surface du verre. Humectage, par arrosage, des surfaces à adhérer. Application et extension de la membrane, par pression avec une raclette. Nettoyage et séchage de la surface. Scellage périmétrique.
Critère de métré de projet: Nombre d'unités prévues, selon documentation graphique du Projet.
Critère de mesure de l'ouvrage: On mesurera le nombre d'unités réellement exécutées selon les spécifications du Projet.

| Code | U | Désignation | Quantité | Prix | Montant |
|---|---|---|---|---|---|
| mt21lmc010a | m² | Lame adhésive transparente, à contrôle solaire, de 91x100 cm et 50 µm d'épaisseur, couleur argent, pour application sur le face intérieure du vitrage, à base de résines thermoplastiques et sédiment d'alliages métalliques. Comprend le scellage périmétrique. (matériau) | 1.050 | 27.38 | 28.75 |
| mo055 | h | Compagnon professionnel III/CP2 vitrier. (main-d'œuvre) | 0.160 | 1.90 | 0.30 |
| mo110 | h | Ouvrier professionnel II/OP vitrier. (main-d'œuvre) | 0.160 | 1.20 | 0.19 |
| % | % | Coûts directs complémentaires | 2 % | 29.24 | 0.58 |
|  |  | Coûts directs |  |  | 29.82 |
