# Réhabilitation énergétique des bâtiments via l'incorporation de store, de 2000 mm de ligne et 1900 mm de sortie, en toile de bâche acrylique, avec actionnement manuel avec manivelle

- Propriété du fichier: CYPE INGENIEROS, S.A.
- Format: FIEBDC-3/2002
- Zone géographique: République du Congo
- Coûts indirects: 3.00 %
- Frais généraux: 13.00 %
- Bénéfice: 6.00 %
- TVA: 18.00 %

## R Rénovation énergétique

### RB Baies

#### RBS Protection solaire: stores

**RBS010** U Réhabilitation énergétique des bâtiments via l'incorporation de store, de 2000 mm de ligne et 1900 mm de sortie, en toile de bâche acrylique, avec actionnement manuel avec manivelle.
Réhabilitation énergétique des bâtiments via l'incorporation de store, de 2000 mm de ligne et 1900 mm de sortie, en toile de bâche acrylique, avec actionnement manuel via manivelle métallique. Comprend les ferrures et les accessoires. Totalement terminé et placé sur chantier.
Inclut: Implantation. Ancrage au parement des élément de fixation. Montage du store et des accessoires.
Critère de métré de projet: Nombre d'unités prévues, selon documentation graphique du Projet.
Critère de mesure de l'ouvrage: On mesurera le nombre d'unités réellement exécutées selon les spécifications du Projet.

| Code | U | Désignation | Quantité | Prix | Montant |
|---|---|---|---|---|---|
| mt44tol010a | U | Store, de 2000 mm de ligne et 1900 mm de sortie, en toile de bâche acrylique, avec ferrures et accessoires de fixation. (matériau) | 1.000 | 373.13 | 373.13 |
| mt44tol100a | U | Manivelle pour actionnement manuel de stores. (matériau) | 1.000 | 26.33 | 26.33 |
| op00ato010 |  | Tournevis. | 1.000 | 0.00 | 0.00 |
| op00tal010 |  | Perceuse. | 1.000 | 0.00 | 0.00 |
| mo011 | h | Compagnon professionnel III/CP2 monteur. (main-d'œuvre) | 1.371 | 1.82 | 2.50 |
| mo080 | h | Ouvrier professionnel II/OP monteur. (main-d'œuvre) | 1.371 | 1.11 | 1.52 |
| % | % | Coûts directs complémentaires | 2 % | 403.48 | 8.07 |
|  |  | Coûts directs |  |  | 411.55 |
