# Démontage de ballon électrique de 200 kg de poids maximum, et des supports de fixation, avec des moyens manuels et la charge manuel des décombres dans le camion ou la benne

- Propriété du fichier: CYPE INGENIEROS, S.A.
- Format: FIEBDC-3/2002
- Zone géographique: République du Congo
- Coûts indirects: 3.00 %
- Frais généraux: 13.00 %
- Bénéfice: 6.00 %
- TVA: 18.00 %

## R Rénovation énergétique

### RC Chauffage, climatisation et E.C.S.

#### RCD Démontage d'équipement existant

**RCD030** U Démontage de ballon électrique de 200 kg de poids maximum, et des supports de fixation, avec des moyens manuels et la charge manuel des décombres dans le camion ou la benne.
Démontage de ballon électrique de 200 kg de poids maximum, avec des moyens manuels. Comprend le démontage des accessoires et des supports de fixation, le nettoyage, l'entassement, le retrait et la charge manuel de décombres dans le camion ou la benne.
Inclut: Démontage manuel de l'élément. Obturation des conduites connectées à l'élément. Retrait et entassement du matériau démonté. Nettoyage des restes d'ouvrage. Charge manuelle du matériau démonté et des restes d'ouvrage dans le camion ou la benne.
Critère de métré de projet: Nombre d'unités prévues, selon documentation graphique du Projet.
Critère de mesure de l'ouvrage: On mesurera le nombre d'unités réellement démontées selon les spécifications du Projet.

| Code | U | Désignation | Quantité | Prix | Montant |
|---|---|---|---|---|---|
| mo004 | h | Compagnon professionnel III/CP2 chauffagiste. (main-d'œuvre) | 1.414 | 1.82 | 2.57 |
| mo103 | h | Ouvrier professionnel II/OP chauffagiste. (main-d'œuvre) | 1.414 | 1.11 | 1.57 |
| % | % | Coûts directs complémentaires | 2 % | 4.14 | 0.08 |
|  |  | Coûts directs |  |  | 4.22 |
