# Réhabilitation énergétique des bâtiments via la mise en place

- Propriété du fichier: CYPE INGENIEROS, S.A.
- Format: FIEBDC-3/2002
- Zone géographique: République du Congo
- Coûts indirects: 3.00 %
- Frais généraux: 13.00 %
- Bénéfice: 6.00 %
- TVA: 18.00 %

## R Rénovation énergétique

### RC Chauffage, climatisation et E.C.S.

#### RCM Unités autonomes de climatisation

**RCM050** U Réhabilitation énergétique des bâtiments via la mise en place, en remplacement d'un équipement existant, d'équipement d'air conditionné, système air-air split 1x1, avec unité intérieure de plafond avec décharge directe, pour gaz R-410A, pompe à chaleur, alimentation monophasée (230V/50Hz), puissance frigorifique nominale 4 kW, puissance calorifique nominale 4,5 kW, SEER = 6,2 (classe A++), SCOP = 3,9 (classe A), EER = 3,92 (classe A), COP = 4,09 (classe A).
Réhabilitation énergétique des bâtiments via la mise en place, en remplacement d'un équipement existant, d'équipement d'air conditionné, système air-air split 1x1, avec unité intérieure de plafond avec décharge directe, pour gaz R-410A, pompe à chaleur, alimentation monophasée (230V/50Hz), puissance frigorifique nominale 4 kW (température de bulbe sec à l'intérieur 27°C, température de bulbe humide à l'intérieur 19°C, température de bulbe sec à l'extérieur 35°C, température de bulbe humide à l'extérieur 24°C), puissance calorifique nominale 4,5 kW (température de bulbe sec à l'intérieur 20°C, température de bulbe humide à l'extérieur 6°C), SEER = 6,2 (classe A++), SCOP = 3,9 (classe A), EER = 3,92 (classe A), COP = 4,09 (classe A), formé d'une unité intérieure de 210x1070x690 mm, niveau sonore (vitesse basse) 37 dBA, débit d'air (vitesse ultra élevée) 780 m³/h, avec filtre et contrôle sans fil, et une unité extérieure avec compresseur de type rotatif, de 640x800x290 mm, niveau sonore 50 dBA et débit d'air 2160 m³/h, avec contrôle de condensation et possibilité d'intégration dans un système domotique ou de contrôle Wi-Fi via une interface (non inclus dans ce prix). Comprend les éléments antivibratoires et les supports d'appui. Totalement monté, connecté et mis en marche par l'entreprise installatrice pour le contrôle de son bon fonctionnement.
Inclut: Implantation des unités. Installation de l'unité intérieure. Installation de l'unité extérieure. Connexion de l'équipement aux lignes frigorifiques. Connexion de l'équipement au réseau électrique. Connexion de l'équipement au réseau de tout à l'égout. Mise en marche.
Critère de métré de projet: Nombre d'unités prévues, selon documentation graphique du Projet.
Critère de mesure de l'ouvrage: On mesurera le nombre d'unités réellement exécutées selon les spécifications du Projet.

| Code | U | Désignation | Quantité | Prix | Montant |
|---|---|---|---|---|---|
| mt42mhi050aca | U | Équipement d'air conditionné, système air-air split 1x1, avec unité intérieure de plafond avec décharge directe, pour gaz R-410A, pompe à chaleur, alimentation monophasée (230V/50Hz), puissance frigorifique nominale 4 kW (température de bulbe sec à l'intérieur 27°C, température de bulbe humide à l'intérieur 19°C, température de bulbe sec à l'extérieur 35°C, température de bulbe humide à l'extérieur 24°C), puissance calorifique nominale 4,5 kW (température de bulbe sec à l'intérieur 20°C, température de bulbe humide à l'extérieur 6°C), SEER = 6,2 (classe A++), SCOP = 3,9 (classe A), EER = 3,92 (classe A), COP = 4,09 (classe A), formé d'une unité intérieure de 210x1070x690 mm, niveau sonore (vitesse basse) 37 dBA, débit d'air (vitesse ultra élevée) 780 m³/h, avec filtre et contrôle sans fil, et une unité extérieure avec compresseur de type rotatif, de 640x800x290 mm, niveau sonore 50 dBA et débit d'air 2160 m³/h, avec contrôle de condensation et possibilité d'intégration dans un système domotique ou de contrôle Wi-Fi via une interface (non inclus dans ce prix). (matériau) | 1.000 | 2509.44 | 2509.44 |
| mo005 | h | Compagnon professionnel III/CP2 installateur de climatisation. (main-d'œuvre) | 2.539 | 1.82 | 4.62 |
| mo104 | h | Ouvrier professionnel II/OP installateur de climatisation. (main-d'œuvre) | 2.539 | 1.11 | 2.82 |
| % | % | Coûts directs complémentaires | 2 % | 2516.88 | 50.34 |
|  |  | Coûts directs |  |  | 2567.22 |
