# Réhabilitation énergétique des bâtiments via la mise en place

- Propriété du fichier: CYPE INGENIEROS, S.A.
- Format: FIEBDC-3/2002
- Zone géographique: République du Congo
- Coûts indirects: 3.00 %
- Frais généraux: 13.00 %
- Bénéfice: 6.00 %
- TVA: 18.00 %

## R Rénovation énergétique

### RC Chauffage, climatisation et E.C.S.

#### RCM Unités autonomes de climatisation

**RCM070** U Réhabilitation énergétique des bâtiments via la mise en place, en remplacement d'un équipement existant, d'unité intérieure d'air conditionné, de paroi, système air-air multisplit, pour gaz R-410A, pompe à chaleur, alimentation monophasée (230V/50Hz), puissance frigorifique nominale 2 kW, puissance calorifique nominale 3 kW.
Réhabilitation énergétique des bâtiments via la mise en place, en remplacement d'un équipement existant, d'unité intérieure d'air conditionné, de paroi, système air-air multisplit, pour gaz R-410A, pompe à chaleur, alimentation monophasée (230V/50Hz), puissance frigorifique nominale 2 kW (température de bulbe sec 27°C, température de bulbe humide 19°C), puissance calorifique nominale 3 kW (température de bulbe sec 20°C), de 294x798x229 mm, niveau sonore (vitesse basse) 21 dBA, débit d'air (vitesse haute) 468 m³/h, avec filtre enzymatique et filtre désodorisant, contrôle sans fil, avec programmateur hebdomadaire et possibilité d'intégration dans un système domotique ou de contrôle Wi-Fi via une interface (non inclus dans ce prix). Comprend. Totalement montée, connectée et mise en marche par l'entreprise installatrice pour le contrôle de son bon fonctionnement.
Inclut: Implantation de l'unité. Installation de l'unité. Connexion de l'unité aux lignes frigorifiques. Connexion de l'unité au réseau électrique. Connexion de l'unité au réseau de tout à l'égout. Mise en marche.
Critère de métré de projet: Nombre d'unités prévues, selon documentation graphique du Projet.
Critère de mesure de l'ouvrage: On mesurera le nombre d'unités réellement exécutées selon les spécifications du Projet.

| Code | U | Désignation | Quantité | Prix | Montant |
|---|---|---|---|---|---|
| mt42mhi100aa | U | Unité intérieure d'air conditionné, de paroi, système air-air multisplit, pour gaz R-410A, pompe à chaleur, alimentation monophasée (230V/50Hz), puissance frigorifique nominale 2 kW (température de bulbe sec 27°C, température de bulbe humide 19°C), puissance calorifique nominale 3 kW (température de bulbe sec 20°C), de 294x798x229 mm, niveau sonore (vitesse basse) 21 dBA, débit d'air (vitesse haute) 468 m³/h, avec filtre enzymatique et filtre désodorisant, contrôle sans fil, avec programmateur hebdomadaire et possibilité d'intégration dans un système domotique ou de contrôle Wi-Fi via une interface (non inclus dans ce prix). (matériau) | 1.000 | 462.10 | 462.10 |
| mo005 | h | Compagnon professionnel III/CP2 installateur de climatisation. (main-d'œuvre) | 1.269 | 1.82 | 2.31 |
| mo104 | h | Ouvrier professionnel II/OP installateur de climatisation. (main-d'œuvre) | 1.269 | 1.11 | 1.41 |
| % | % | Coûts directs complémentaires | 2 % | 465.82 | 9.32 |
|  |  | Coûts directs |  |  | 475.14 |
