# RCV110

- Propriété du fichier: CYPE INGENIEROS, S.A.
- Format: FIEBDC-3/2002
- Zone géographique: République du Congo
- Coûts indirects: 3.00 %
- Frais généraux: 13.00 %
- Bénéfice: 6.00 %
- TVA: 18.00 %

## R Rénovation énergétique

### RC Chauffage, climatisation et E.C.S.

#### RCV Unités centralisées de climatisation

**RCV110** U Réhabilitation énergétique des bâtiments via la mise en place, en remplacement d'un équipement existant, d'unité eau-eau pompe à chaleur, géothermique, pour installation en intérieur, alimentation monophasée à 230 V, puissance calorifique nominale 6,9 kW (température d'entrée de l'eau au condensateur 30°C, température de sortie de l'eau du condensateur 35°C, température d'entrée de l'eau à l'évaporateur 10°C, température de sortie de l'eau de l'évaporateur 7°C) (COP 4,9), puissance sonore 46 dBA, dimensions 1200x690x600 mm, poids 139 kg.
Réhabilitation énergétique des bâtiments via la mise en place, en remplacement d'un équipement existant, d'unité eau-eau pompe à chaleur, géothermique, pour installation en intérieur, alimentation monophasée à 230 V, puissance calorifique nominale 6,9 kW (température d'entrée de l'eau au condensateur 30°C, température de sortie de l'eau du condensateur 35°C, température d'entrée de l'eau à l'évaporateur 10°C, température de sortie de l'eau de l'évaporateur 7°C) (COP 4,9), puissance sonore 46 dBA, dimensions 1200x690x600 mm, poids 139 kg, pour gaz R-407C, avec pompes de circulation pour les circuits primaire et secondaire, compresseur de type scroll, contrôle de l'équilibre énergétique avec sonde extérieure, écran d'information graphique, résistance électrique sélectionnable pour 2, 4 ou 6 kW, échangeur à plaques en acier inoxydable, pressostat différentiel de débit, filtre, manomètres, vanne de sécurité et purgeur automatique d'air. Totalement montée, connectée et mise en marche par l'entreprise installatrice pour le contrôle de son bon fonctionnement.
Inclut: Implantation de l'unité. Mise en place et fixation de l'unité et de ses accessoires. Connecté aux réseaux de conduction d'eau, électrique et de récupération des condensés. Mise en marche.
Critère de métré de projet: Nombre d'unités prévues, selon documentation graphique du Projet.
Critère de mesure de l'ouvrage: On mesurera le nombre d'unités réellement exécutées selon les spécifications du Projet.

| Code | U | Désignation | Quantité | Prix | Montant |
|---|---|---|---|---|---|
| mt42bcg005a | U | Unité eau-eau pompe à chaleur, géothermique, pour installation en intérieur, alimentation monophasée à 230 V, puissance calorifique nominale 6,9 kW (température d'entrée de l'eau au condensateur 30°C, température de sortie de l'eau du condensateur 35°C, température d'entrée de l'eau à l'évaporateur 10°C, température de sortie de l'eau de l'évaporateur 7°C) (COP 4,9), puissance sonore 46 dBA, dimensions 1200x690x600 mm, poids 139 kg, pour gaz R-407C, avec pompes de circulation pour les circuits primaire et secondaire, compresseur de type scroll, contrôle de l'équilibre énergétique avec sonde extérieure, écran d'information graphique, résistance électrique sélectionnable pour 2, 4 ou 6 kW, échangeur à plaques en acier inoxydable, pressostat différentiel de débit, filtre, manomètres, vanne de sécurité et purgeur automatique d'air. (matériau) | 1.000 | 8425.70 | 8425.70 |
| mt42www050 | U | Thermomètre bimétallique, diamètre de sphère de 100 mm, avec prise verticale, avec housse en 1/2", échelle de température de 0 à 120°C. (matériau) | 2.000 | 27.65 | 55.30 |
| mt37www050e | U | Manchon antivibration, en caoutchouc, avec filet de 1 1/4", pour une pression maximale de travail de 10 bar. (matériau) | 2.000 | 24.91 | 49.82 |
| mt37www050e | U | Manchon antivibration, en caoutchouc, avec filet de 1 1/4", pour une pression maximale de travail de 10 bar. | 2.000 | 24.91 | 49.82 |
| mt37sve010e | U | Vanne à sphère en laiton nickelé à visser de 1 1/4". (matériau) | 2.000 | 20.07 | 40.14 |
| mt37sve010e | U | Vanne à sphère en laiton nickelé à visser de 1 1/4". | 2.000 | 20.07 | 40.14 |
| mo005 | h | Compagnon professionnel III/CP2 installateur de climatisation. (main-d'œuvre) | 8.487 | 1.82 | 15.45 |
| mo104 | h | Ouvrier professionnel II/OP installateur de climatisation. (main-d'œuvre) | 8.487 | 1.11 | 9.42 |
| % | % | Coûts directs complémentaires | 2 % | 8685.79 | 173.72 |
|  |  | Coûts directs |  |  | 8859.51 |

| Code | U | Désignation | Prix |
|---|---|---|---|
| mo008 | h | Compagnon professionnel III/CP2 plombier. (main-d'œuvre) | 1.82 |
| mo107 | h | Ouvrier professionnel II/OP plombier. (main-d'œuvre) | 1.11 |
