# RCV140

- Propriété du fichier: CYPE INGENIEROS, S.A.
- Format: FIEBDC-3/2002
- Zone géographique: République du Congo
- Coûts indirects: 3.00 %
- Frais généraux: 13.00 %
- Bénéfice: 6.00 %
- TVA: 18.00 %

## R Rénovation énergétique

### RC Chauffage, climatisation et E.C.S.

#### RCV Unités centralisées de climatisation

**RCV140** U Réhabilitation énergétique des bâtiments via la mise en place, en remplacement d'un équipement existant, d'unité eau-eau de refroidissement, géothermique, pour installation en intérieur, alimentation triphasée à 400 V, puissance calorifique nominale 40,46 kW (température d'entrée de l'eau au condensateur 40°C, température de sortie de l'eau du condensateur 45°C, température d'entrée de l'eau à l'évaporateur 12°C, température de sortie de l'eau de l'évaporateur 7°C), puissance frigorifique nominale 34,5 kW (température d'entrée de l'eau à l'évaporateur 12°C, température de sortie de l'eau de l'évaporateur 7°C, température d'entrée de l'eau au condensateur 30°C, température de sortie de l'eau du condensateur 35°C) (EER 4,29), puissance sonore 67 dBA, dimensions 1201x883x798 mm, poids 240 kg.
Réhabilitation énergétique des bâtiments via la mise en place, en remplacement d'un équipement existant, d'unité eau-eau de refroidissement, géothermique, pour installation en intérieur, alimentation triphasée à 400 V, puissance calorifique nominale 40,46 kW (température d'entrée de l'eau au condensateur 40°C, température de sortie de l'eau du condensateur 45°C, température d'entrée de l'eau à l'évaporateur 12°C, température de sortie de l'eau de l'évaporateur 7°C), puissance frigorifique nominale 34,5 kW (température d'entrée de l'eau à l'évaporateur 12°C, température de sortie de l'eau de l'évaporateur 7°C, température d'entrée de l'eau au condensateur 30°C, température de sortie de l'eau du condensateur 35°C) (EER 4,29), puissance sonore 67 dBA, dimensions 1201x883x798 mm, poids 240 kg, pour gaz R-410A, avec carrosserie et panneaux en tôle d'acier galvanisé, compresseurs hermétiques de type scroll, supports antivibratoires, échangeurs en plaques soudées en acier inoxydable AISI 316 avec isolation thermique, vanne d'expansion thermostatique, éléments de sécurité de haute et basse pression du réfrigérant, vannes de sécurité dans le circuit frigorifique, sondes de température, transducteur de pression, contrôleur de débit d'eau, tableau électrique et module électronique de contrôle. Totalement montée, connectée et mise en marche par l'entreprise installatrice pour le contrôle de son bon fonctionnement.
Inclut: Implantation de l'unité. Mise en place et fixation de l'unité et de ses accessoires. Connecté aux réseaux de conduction d'eau, électrique et de récupération des condensés. Mise en marche.
Critère de métré de projet: Nombre d'unités prévues, selon documentation graphique du Projet.
Critère de mesure de l'ouvrage: On mesurera le nombre d'unités réellement exécutées selon les spécifications du Projet.

| Code | U | Désignation | Quantité | Prix | Montant |
|---|---|---|---|---|---|
| mt42bcg020k | U | Unité eau-eau de refroidissement, géothermique, pour installation en intérieur, alimentation triphasée à 400 V, puissance calorifique nominale 40,46 kW (température d'entrée de l'eau au condensateur 40°C, température de sortie de l'eau du condensateur 45°C, température d'entrée de l'eau à l'évaporateur 12°C, température de sortie de l'eau de l'évaporateur 7°C), puissance frigorifique nominale 34,5 kW (température d'entrée de l'eau à l'évaporateur 12°C, température de sortie de l'eau de l'évaporateur 7°C, température d'entrée de l'eau au condensateur 30°C, température de sortie de l'eau du condensateur 35°C) (EER 4,29), puissance sonore 67 dBA, dimensions 1201x883x798 mm, poids 240 kg, pour gaz R-410A, avec carrosserie et panneaux en tôle d'acier galvanisé, compresseurs hermétiques de type scroll, supports antivibratoires, échangeurs en plaques soudées en acier inoxydable AISI 316 avec isolation thermique, vanne d'expansion thermostatique, éléments de sécurité de haute et basse pression du réfrigérant, vannes de sécurité dans le circuit frigorifique, sondes de température, transducteur de pression, contrôleur de débit d'eau, tableau électrique et module électronique de contrôle. (matériau) | 1.000 | 13582.89 | 13582.89 |
| mt42www050 | U | Thermomètre bimétallique, diamètre de sphère de 100 mm, avec prise verticale, avec housse en 1/2", échelle de température de 0 à 120°C. (matériau) | 2.000 | 27.65 | 55.30 |
| mt37www050f | U | Manchon antivibration, en caoutchouc, avec filet de 1 1/2", pour une pression maximale de travail de 10 bar. (matériau) | 2.000 | 31.76 | 63.52 |
| mt37www050f | U | Manchon antivibration, en caoutchouc, avec filet de 1 1/2", pour une pression maximale de travail de 10 bar. | 2.000 | 31.76 | 63.52 |
| mt37sve010f | U | Vanne à sphère en laiton nickelé à visser de 1 1/2". (matériau) | 2.000 | 28.40 | 56.80 |
| mt37sve010f | U | Vanne à sphère en laiton nickelé à visser de 1 1/2". | 2.000 | 28.40 | 56.80 |
| mo005 | h | Compagnon professionnel III/CP2 installateur de climatisation. (main-d'œuvre) | 19.288 | 1.82 | 35.10 |
| mo104 | h | Ouvrier professionnel II/OP installateur de climatisation. (main-d'œuvre) | 19.288 | 1.11 | 21.41 |
| % | % | Coûts directs complémentaires | 2 % | 13935.34 | 278.71 |
|  |  | Coûts directs |  |  | 14214.05 |

| Code | U | Désignation | Prix |
|---|---|---|---|
| mo008 | h | Compagnon professionnel III/CP2 plombier. (main-d'œuvre) | 1.82 |
| mo107 | h | Ouvrier professionnel II/OP plombier. (main-d'œuvre) | 1.11 |
