# Réhabilitation énergétique de façade

- Propriété du fichier: CYPE INGENIEROS, S.A.
- Format: FIEBDC-3/2002
- Zone géographique: République du Congo
- Coûts indirects: 3.00 %
- Frais généraux: 13.00 %
- Bénéfice: 6.00 %
- TVA: 18.00 %

## R Rénovation énergétique

### RF Murs

#### RFE Systèmes d'isolation par l'extérieur

**RFE070** m² Réhabilitation énergétique de façade, par système de façade ventilée avec lame d'aire ventilée de 20 mm d'épaisseur minimale, WL122C.es "KNAUF" Aquapanel composé de structure métallique en acier Z2 (Z275) galvanisé normal de rails de départ et montants métalliques de 50/50/0,70 mm GRC 0,70 avec une modulation de 600 mm, fixée au support de base avec des équerres; plaque Aquapanel Outdoor de 12,5 mm d'épaisseur, qui se visse sur la structure; et enduit avec du mortier GRC finition pétrée, sur couche de fond pierreuse GRC. Une membrane d'étanchéité en polyéthylène Tyvek StuccoWrap sera placée entre les profilés et la plaque extérieure et l'isolation de panneau en laine minérale, fixé mécaniquement sur façade existante entre les équerres et les profilés.
Réhabilitation énergétique de façade, par système de façade ventilée avec lame d'aire ventilée de 20 mm d'épaisseur minimale, WL122C.es "KNAUF" Aquapanel, avec DAU nº 12/074 A, composé de structure métallique en acier Z2 (Z275) galvanisé normal de rails de départ et montants métalliques de 50/50/0,70 mm GRC 0,70 avec une modulation de 600 mm, fixée au support de base avec des équerres; plaque Aquapanel Outdoor de 12,5 mm d'épaisseur, qui se visse sur la structure; et enduit avec du mortier GRC finition pétrée, sur couche de fond pierreuse GRC. Une membrane d'étanchéité en polyéthylène Tyvek StuccoWrap sera placée entre les profilés et la plaque extérieure et l'isolation de panneau en laine minérale, selon NF EN 13162, de 40 mm d'épaisseur, revêtu sur une de ses faces par un voile noir, résistance thermique 1,1 m²K/W, conductivité thermique 0,035 W/(mK), placé bord à bord pour éviter les ponts thermiques, fixé mécaniquement sur façade existante et scellage postérieur de toutes les liaisons entre panneaux avec bande de scellage de joints entre les équerres et les profilés. Comprend la bande acoustique, les vis, les fixations, la bande auto-adhésive, le mortier et la bande à joint, le mortier superficiel et la maille de fibre de verre et d'impression. Totalement monté.
Inclut: Implantation. Mise en place de la bande acoustique. Fixation des équerres au support de base. Découpe et préparation de l'isolant. Fixation de l'isolant. Fixation de la structure métallique. Mise en place de l'imperméabilisation. Mise en place et boulonnage de la plaque à la structure. Traitement des ouvertures. Arase et lissage avec du mortier à joints. Mise en place d'une bande de joints. Extension de la couche de mortier base et mise en place de la maille. Application de la couche d'impression. Application de la couche de mortier.
Critère de métré de projet: Surface mesurée selon documentation graphique du Projet, sans dupliquer les coins ni les rencontres, en déduisant les ouvertures de surface supérieure à 3 m².
Critère de mesure de l'ouvrage: On mesurera la surface réellement exécutée selon les spécifications du Projet, sans dupliquer les coins ni les rencontres, en déduisant les ouvertures de surface supérieure à 3 m².

| Code | U | Désignation | Quantité | Prix | Montant |
|---|---|---|---|---|---|
| mt12pck020d | m | Bande acoustique de dilatation "KNAUF" de 95 mm de largeur. (matériau) | 1.000 | 0.70 | 0.70 |
| mt12pak150d | U | Équerre de soutien "KNAUF", en acier galvanisé, de 100x65x80x2 mm. (matériau) | 0.533 | 3.50 | 1.87 |
| mt12pak150g | U | Équerre de rétention "KNAUF", en acier galvanisé, de 60x50x80x2 mm. (matériau) | 1.067 | 1.54 | 1.64 |
| mt12psg220 | U | Fixation composée d'une cheville et d'une vis 5x27. (matériau) | 3.200 | 0.08 | 0.26 |
| mt16lva070b | m² | Panneau en laine minérale, selon NF EN 13162, de 40 mm d'épaisseur, revêtu sur une de ses faces par un voile noir, résistance thermique 1,1 m²K/W, conductivité thermique 0,035 W/(mK). (matériau) | 1.050 | 6.90 | 7.25 |
| mt16aaa020eb | U | Fixation mécanique pour panneaux isolants de laine de roche, placés directement sur la surface support. (matériau) | 4.000 | 0.27 | 1.08 |
| mt16aaa030 | m | Ruban auto-adhésif pour le scellage des joints. (matériau) | 0.440 | 0.39 | 0.17 |
| mt12pak025a | m | Rail métallique de départ "KNAUF", avec perforations et à angle adaptable, pour système Aquapanel Outdoor. (matériau) | 0.700 | 4.46 | 3.12 |
| mt12pak030ab | m | Montant 50/50/0,7 mm GRC 0,7 "KNAUF" en acier Z2 (Z275) galvanisé normal, pour système Aquapanel Outdoor. Selon NF DTU 25.41 P1-2 et NF EN 14195. (matériau) | 2.000 | 4.32 | 8.64 |
| mt12pak070 | m² | Membrane d'étanchéité en polyéthylène, hautement perméable à la vapeur d'eau, Tyvek StuccoWrap "KNAUF". (matériau) | 1.100 | 6.76 | 7.44 |
| mt12pak010a | m² | Plaque en ciment Portland Aquapanel Outdoor "KNAUF" 12,5x1200x2400, revêtue d'une couche en fibre de verre imbibée des deux côtés. (matériau) | 1.050 | 34.44 | 36.16 |
| mt12pak040b | U | Vis Aquapanel Maxi TB 39 mm "KNAUF". (matériau) | 20.000 | 0.12 | 2.40 |
| mt12pak060 | kg | Mortier de joints Aquapanel "KNAUF", couleur gris. (matériau) | 0.600 | 3.61 | 2.17 |
| mt12pak050 | m | Bande de joints Aquapanel Outdoor "KNAUF". (matériau) | 2.100 | 0.74 | 1.55 |
| mt12pak100a | m² | Maille superficielle Aquapanel Outdoor "KNAUF" de fibre de verre, couleur blanc. (matériau) | 1.100 | 3.04 | 3.34 |
| mt12pak090a | kg | Mortier superficiel Aquapanel "KNAUF", couleur blanc. (matériau) | 7.800 | 2.32 | 18.10 |
| mt12pak085 | l | Impression incolore au siloxane GRC "KNAUF". (matériau) | 0.150 | 5.40 | 0.81 |
| mt12pak120 | kg | Impression à base de copolymères acryliques modifiés GRC "KNAUF", couleur à choisir, pour mortier de finition pétrée. (matériau) | 0.150 | 5.00 | 0.75 |
| mt12pak130 | kg | Mortier GRC "KNAUF", à base de copolymères acryliques modifiés avec du siloxane, finition pétrée, couleur à choisir. (matériau) | 0.400 | 5.79 | 2.32 |
| op00tal010 |  | Perceuse. | 1.000 | 0.00 | 0.00 |
| op00ato010 |  | Tournevis. | 1.000 | 0.00 | 0.00 |
| mo054 | h | Compagnon professionnel III/CP2 poseur d'isolants rigides ou flexibles. (main-d'œuvre) | 0.158 | 1.82 | 0.29 |
| mo101 | h | Ouvrier professionnel II/OP poseur d'isolants rigides ou flexibles. (main-d'œuvre) | 0.158 | 1.11 | 0.18 |
| mo052 | h | Compagnon professionnel III/CP2 poseur de systèmes de façades préfabriqués. (main-d'œuvre) | 0.920 | 1.82 | 1.67 |
| mo099 | h | Ouvrier professionnel II/OP poseur de systèmes de façades préfabriqués. (main-d'œuvre) | 0.920 | 1.11 | 1.02 |
| % | % | Coûts directs complémentaires | 2 % | 102.93 | 2.06 |
|  |  | Coûts directs |  |  | 104.99 |
