# Réhabilitation énergétique de façade

- Propriété du fichier: CYPE INGENIEROS, S.A.
- Format: FIEBDC-3/2002
- Zone géographique: République du Congo
- Coûts indirects: 3.00 %
- Frais généraux: 13.00 %
- Bénéfice: 6.00 %
- TVA: 18.00 %

## R Rénovation énergétique

### RF Murs

#### RFE Systèmes d'isolation par l'extérieur

**RFE080** m² Réhabilitation énergétique de façade, par système de façade ventilée Placotherm V "PLACO", composé de structure métallique en aluminium extrudé de montants verticaux en T et en L, de 1,8 mm d'épaisseur avec une modulation de 600 mm, fixée au support de base avec des consoles et créant une lame d'air, sur laquelle est vissée une plaque Aquaroc 13 de 12,5 mm d'épaisseur, sont placées bande de joints Cinta Malla 160, et maille de renfort Malla 160, le tout collé avec du mortier polymérique à prestations élevées, Weber.therm Base, couleur gris, et comme enduit sont appliquées une couche d'adhérence et de régulation de l'absorption Weber CS et une couche de mortier acrylique Weber.tene Stilo, de 2 à 3 mm d'épaisseur, couleur Blanco, finition goutte; une membrane souple imperméable à l'eau de pluie et perméable à la vapeur d'eau, Tyvek Estándar sera placée entre les profilés et la plaque, et entre les consoles et les profilés, il sera isolé avec panneau en laine minérale, Ecovent VN 035, selon NF EN 13162, de 60 mm d'épaisseur, revêtu sur une de ses faces par un voile noir, fixé mécaniquement sur la façade existante.
Réhabilitation énergétique de façade, par système de façade ventilée Placotherm V "PLACO", avec DAU nº 14/089 A, composé de structure métallique en aluminium extrudé de montants verticaux en T et en L, de 1,8 mm d'épaisseur avec une modulation de 600 mm, fixée au support de base avec des consoles et créant une lame d'air, sur laquelle est vissée une plaque Aquaroc 13 de 12,5 mm d'épaisseur, sont placées bande de joints Cinta Malla 160, et maille de renfort Malla 160, le tout collé avec du mortier polymérique à prestations élevées, Weber.therm Base, couleur gris, et comme enduit sont appliquées une couche d'adhérence et de régulation de l'absorption Weber CS et une couche de mortier acrylique Weber.tene Stilo, de 2 à 3 mm d'épaisseur, couleur Blanco, finition goutte; une membrane souple imperméable à l'eau de pluie et perméable à la vapeur d'eau, Tyvek Estándar sera placée entre les profilés et la plaque, et entre les consoles et les profilés, il sera isolé avec panneau en laine minérale, Ecovent VN 035, selon NF EN 13162, de 60 mm d'épaisseur, revêtu sur une de ses faces par un voile noir, résistance thermique 1,75 m²K/W, conductivité thermique 0,035 W/(mK), placé bord à bord pour éviter les ponts thermiques, fixé mécaniquement sur la façade existante et scellage postérieur de toutes les liaisons entre panneaux avec bande de scellage de joints. Comprend les vis et les fixations. Totalement monté.
Inclut: Implantation. Fixation de la console au support de base. Découpe et préparation de l'isolant. Fixation de l'isolant. Fixation des montants. Mise en place de l'imperméabilisation. Mise en place et boulonnage de la plaque à la structure. Traitement des joints. Arase et lissage avec du mortier à joints. Mise en place de la bande de joint. Extension de la couche de mortier base et mise en place de la maille de renfort. Application de la couche d'apprêt. Application de la couche de mortier avec pistolet de projection.
Critère de métré de projet: Surface mesurée selon documentation graphique du Projet, sans dupliquer les coins ni les rencontres, en déduisant les ouvertures de surface supérieure à 3 m².
Critère de mesure de l'ouvrage: On mesurera la surface réellement exécutée selon les spécifications du Projet, sans dupliquer les coins ni les rencontres, en déduisant les ouvertures de surface supérieure à 3 m².

| Code | U | Désignation | Quantité | Prix | Montant |
|---|---|---|---|---|---|
| mt12ple300a | U | Console de soutien en aluminium extrudé de composition 6063 et traitement thermique T-66, avec isolation en polypropylène de 5 mm d'épaisseur, pour rupture de pont thermique, "PLACO", de 65 mm de longueur. (matériau) | 0.460 | 8.49 | 3.91 |
| mt12ple310a | U | Console de rétention en aluminium extrudé de composition 6063 et traitement thermique T-66, avec isolation en polypropylène de 5 mm d'épaisseur, pour rupture de pont thermique, "PLACO", de 65 mm de longueur. (matériau) | 1.390 | 6.64 | 9.23 |
| mt12plt100 | U | Cheville en nylon avec vis en acier galvanisé avec tête hexagonale, "PLACO", de 10 mm de diamètre et 80 mm de longueur, pour fixation de consoles. (matériau) | 2.315 | 1.85 | 4.28 |
| mt16lvi030akhh | m² | Panneau en laine minérale, Ecovent VN 035 "ISOVER", selon NF EN 13162, de 60 mm d'épaisseur, revêtu sur une de ses faces par un voile noir, résistance thermique 1,75 m²K/W, conductivité thermique 0,035 W/(mK). (matériau) | 1.050 | 9.81 | 10.30 |
| mt16aaa020eb | U | Fixation mécanique pour panneaux isolants de laine de roche, placés directement sur la surface support. (matériau) | 4.000 | 0.27 | 1.08 |
| mt16aaa030 | m | Ruban auto-adhésif pour le scellage des joints. (matériau) | 0.440 | 0.39 | 0.17 |
| mt12plp300 | m | Profilé en T en aluminium extrudé de composition 6063 et traitement thermique T-66, "PLACO", de 1,8 mm d'épaisseur, fourni en barres de 6 m de longueur. (matériau) | 0.830 | 13.24 | 10.99 |
| mt12plp310 | m | Profilé en L en aluminium extrudé de composition 6063 et traitement thermique T-66, "PLACO", de 1,8 mm d'épaisseur, fourni en barres de 6 m de longueur. (matériau) | 0.830 | 8.08 | 6.71 |
| mt12plt060 | U | Vis autoforeuse en acier inoxydable pour console, "PLACO", avec tête hexagonale, de 19 mm de longueur. (matériau) | 4.630 | 1.31 | 6.07 |
| mt28fvp030a | m | Membrane souple imperméable à l'eau de pluie et perméable à la vapeur d'eau, Tyvek Estándar "PLACO", de 1,5 m de largeur, selon NF EN 13859-2, fournie en rouleaux de 50 m de longueur. (matériau) | 1.100 | 4.88 | 5.37 |
| mt12plq010a | m² | Plaque de ciment à rendement élevé, Aquaroc 13 "PLACO", de 12,5x1200x900 mm. (matériau) | 1.050 | 35.51 | 37.29 |
| mt12plq020b | U | Vis THTPF 32 INOX "PLACO", avec tête en trompette, de 32 mm de longueur, pour installation de plaques de ciment sur des profilés. (matériau) | 20.000 | 0.11 | 2.20 |
| mt28mpc020e | kg | Mortier polymérique à prestations élevées, pour la fixation et la régularisation de plaques d'isolation thermique, Weber.therm Base "WEBER CEMARKSA", couleur gris, composé de ciment gris, résines hydrofuges redispersables, sables de granulométrie compensée, additifs et de charges minérales. Selon NF EN 998-1. (matériau) | 8.100 | 1.09 | 8.83 |
| mt28fvp010a | m | Bande pour joints d'une maille en fibre de verre anti-alcalin, Cinta Malla 160 "PLACO", de 160 g/m² de masse superficielle, de 100 mm de largeur et 0,52 mm d'épaisseur, fournie en rouleaux de 50 m de longueur. (matériau) | 25.000 | 0.35 | 8.75 |
| mt28fvp020a | m | Maille de renfort de fibre de verre anti-alcalin, Malla 160 "PLACO", de 160 g/m² de masse superficielle, de 1,1 m de largeur et 0,52 mm d'épaisseur, fournie en rouleaux de 50 m de longueur. (matériau) | 1.100 | 3.20 | 3.52 |
| mt28pcc060a1a | kg | Couche de fond régulant l'absorption Weber CS "WEBER CEMARKSA", couleur Blanco, composée de liants organiques et pigments résistant aux alcalis. (matériau) | 0.200 | 6.90 | 1.38 |
| mt28mac020aa1a | kg | Revêtement acrylique Weber.tene Stilo "WEBER CEMARKSA", de 2 à 3 mm d'épaisseur, couleur Blanco, finition goutte. Selon NF EN 15824. (matériau) | 2.000 | 6.49 | 12.98 |
| op00tal010 |  | Perceuse. | 1.000 | 0.00 | 0.00 |
| op00ato010 |  | Tournevis. | 1.000 | 0.00 | 0.00 |
| mo054 | h | Compagnon professionnel III/CP2 poseur d'isolants rigides ou flexibles. (main-d'œuvre) | 0.158 | 1.82 | 0.29 |
| mo101 | h | Ouvrier professionnel II/OP poseur d'isolants rigides ou flexibles. (main-d'œuvre) | 0.158 | 1.11 | 0.18 |
| mo052 | h | Compagnon professionnel III/CP2 poseur de systèmes de façades préfabriqués. (main-d'œuvre) | 0.762 | 1.82 | 1.39 |
| mo099 | h | Ouvrier professionnel II/OP poseur de systèmes de façades préfabriqués. (main-d'œuvre) | 0.762 | 1.11 | 0.85 |
| % | % | Coûts directs complémentaires | 2 % | 135.77 | 2.72 |
|  |  | Coûts directs |  |  | 138.49 |
