# Réhabilitation énergétique de façade

- Propriété du fichier: CYPE INGENIEROS, S.A.
- Format: FIEBDC-3/2002
- Zone géographique: République du Congo
- Coûts indirects: 3.00 %
- Frais généraux: 13.00 %
- Bénéfice: 6.00 %
- TVA: 18.00 %

## R Rénovation énergétique

### RF Murs

#### RFE Systèmes d'isolation par l'extérieur

**RFE090** m² Réhabilitation énergétique de façade, par système de façade ventilée Morcem Panel R "GRUPO PUMA" composé d'une structure métallique en acier galvanisé de rails horizontaux de 50x40 mm et 0,7 mm d'épaisseur et de montants verticaux de 50x50 mm et 0,7 mm d'épaisseur avec une modulation de 600 mm, fixée au support de base avec des équerres et créant une lame d'air, sur laquelle est vissée une plaque Securock de 12,7 mm d'épaisseur, sont placées la maille de joints et la maille de renfort, fixées avec du mortier hydraulique, Morcem Panel "GRUPO PUMA", et comme revêtement sont appliquées une couche de Fondo Morcemcril "GRUPO PUMA" et une couche de mortier acrylique Morcemcril "GRUPO PUMA", de 2 mm d'épaisseur, couleur Blanco 100, finition épais. Une membrane d'étanchéité en polyéthylène sera placée entre les profilés et la plaque et entre les équerres et les profilés l'isolation de panneau rigide en laine minérale, fixé sur façade existante.
Réhabilitation énergétique de façade, par système de façade ventilée Morcem Panel R "GRUPO PUMA" composé d'une structure métallique en acier galvanisé de rails horizontaux de 50x40 mm et 0,7 mm d'épaisseur et de montants verticaux de 50x50 mm et 0,7 mm d'épaisseur avec une modulation de 600 mm, fixée au support de base avec des équerres et créant une lame d'air, sur laquelle se place l'imperméabilisation et est vissée une plaque Securock de 12,7 mm d'épaisseur, sont placées la maille de joints et la maille de renfort anti-alcalins, fixées avec du mortier hydraulique, Morcem Panel "GRUPO PUMA", et comme revêtement sont appliquées une couche de Fondo Morcemcril "GRUPO PUMA" et une couche de mortier acrylique Morcemcril "GRUPO PUMA", de 2 mm d'épaisseur, couleur Blanco 100, finition épais. Une membrane d'étanchéité en polyéthylène sera placée entre les profilés et la plaque et entre les équerres et les profilés l'isolation de panneau rigide en laine minérale, selon NF EN 13162, non revêtu, de 40 mm d'épaisseur, résistance thermique 1,15 m²K/W, conductivité thermique 0,034 W/(mK), placé bord à bord pour éviter les ponts thermiques, fixé sur façade existante et scellage postérieur de toutes les liaisons entre panneaux avec bande de scellage de joints. Comprend la bande élastique imperméable, les vis et les fixations. Totalement monté.
Inclut: Implantation. Mise en place de la bande élastique imperméable. Fixation des équerres au support de base. Découpe et préparation de l'isolant. Fixation de l'isolant. Fixation de la structure métallique. Mise en place de l'imperméabilisation. Mise en place et boulonnage de la plaque à la structure. Traitement des ouvertures. Arase et lissage avec du mortier à joints. Mise en place de la maille de joints. Extension de la couche de mortier base et mise en place de la maille. Application de la couche d'impression. Application de la couche de mortier.
Critère de métré de projet: Surface mesurée selon documentation graphique du Projet, sans dupliquer les coins ni les rencontres, en déduisant les ouvertures de surface supérieure à 3 m².
Critère de mesure de l'ouvrage: On mesurera la surface réellement exécutée selon les spécifications du Projet, sans dupliquer les coins ni les rencontres, en déduisant les ouvertures de surface supérieure à 3 m².

| Code | U | Désignation | Quantité | Prix | Montant |
|---|---|---|---|---|---|
| mt12pcp010 | m | Bande élastique imperméable pour scellage des joints, système Morcem Panel "GRUPO PUMA", de 90 mm de largeur. (matériau) | 1.000 | 0.83 | 0.83 |
| mt12pap150 | U | Équerre en acier galvanisé, système Morcem Panel "GRUPO PUMA", de 2 mm d'épaisseur. (matériau) | 1.600 | 3.88 | 6.21 |
| mt12psg220 | U | Fixation composée d'une cheville et d'une vis 5x27. (matériau) | 3.200 | 0.08 | 0.26 |
| mt16lra020zo | m² | Panneau rigide en laine minérale, selon NF EN 13162, non revêtu, de 40 mm d'épaisseur, résistance thermique 1,15 m²K/W, conductivité thermique 0,034 W/(mK). (matériau) | 1.050 | 6.53 | 6.86 |
| mt16aaa020ab | U | Fixation mécanique pour panneaux isolants de laine minérale, placés directement sur la surface support. (matériau) | 4.000 | 0.26 | 1.04 |
| mt16aaa030 | m | Ruban auto-adhésif pour le scellage des joints. (matériau) | 0.440 | 0.39 | 0.17 |
| mt12pap030 | m | Montant en acier galvanisé type DX51D+Z275N, système Morcem Panel "GRUPO PUMA", de 50x50x0,7 mm, selon NF DTU 25.41 P1-2 et NF EN 14195. (matériau) | 2.000 | 3.82 | 7.64 |
| mt12pap020 | m | Profilé en U en acier galvanisé type DX51D+Z275N, système Morcem Panel "GRUPO PUMA", de 50x40x0,7 mm, selon NF DTU 25.41 P1-2 et NF EN 14195. (matériau) | 0.700 | 3.42 | 2.39 |
| mt12pap070 | m² | Membrane d'étanchéité en polyéthylène, hautement perméable à la vapeur d'eau, système Morcem Panel "GRUPO PUMA". (matériau) | 1.100 | 4.70 | 5.17 |
| mt12pap010a | m² | Plaque de plâtre Securock avec âme de plâtre et faces revêtues d'une lame en fibre de verre de 12,7 mm d'épaisseur. (matériau) | 1.050 | 20.51 | 21.54 |
| mt12pap040 | U | Vis, système Morcem Panel "GRUPO PUMA". (matériau) | 20.000 | 0.22 | 4.40 |
| mt12pap090a | kg | Mortier hydraulique, Morcem Panel "GRUPO PUMA", composé de ciment, additifs organiques et charges minérales, type GP, selon NF EN 998-1. (matériau) | 5.000 | 1.84 | 9.20 |
| mt12pap050 | m | Maille de fibre de verre, anti-alcalin, système Morcem Panel "GRUPO PUMA", pour joints. (matériau) | 2.100 | 0.58 | 1.22 |
| mt12pap100 | m² | Maille de fibre de verre, anti-alcalin, système Morcem Panel "GRUPO PUMA", pour renfort du mortier. (matériau) | 1.100 | 2.11 | 2.32 |
| mt28mop320a | kg | Fondo Morcemcril "GRUPO PUMA", constitué de résines acryliques, pigments minéraux et additifs organiques et inorganiques. (matériau) | 0.200 | 5.20 | 1.04 |
| mt28mop310aa | kg | Mortier acrylique Morcemcril "GRUPO PUMA", de 2 mm d'épaisseur, couleur Blanco 100, finition épais, pour revêtement dans les parements extérieurs, composé de résines acryliques, pigments minéraux et additifs organiques et inorganiques. (matériau) | 2.200 | 5.53 | 12.17 |
| op00tal010 |  | Perceuse. | 1.000 | 0.00 | 0.00 |
| op00ato010 |  | Tournevis. | 1.000 | 0.00 | 0.00 |
| mo054 | h | Compagnon professionnel III/CP2 poseur d'isolants rigides ou flexibles. (main-d'œuvre) | 0.158 | 1.82 | 0.29 |
| mo101 | h | Ouvrier professionnel II/OP poseur d'isolants rigides ou flexibles. (main-d'œuvre) | 0.158 | 1.11 | 0.18 |
| mo052 | h | Compagnon professionnel III/CP2 poseur de systèmes de façades préfabriqués. (main-d'œuvre) | 0.920 | 1.82 | 1.67 |
| mo099 | h | Ouvrier professionnel II/OP poseur de systèmes de façades préfabriqués. (main-d'œuvre) | 0.920 | 1.11 | 1.02 |
| % | % | Coûts directs complémentaires | 2 % | 85.62 | 1.71 |
|  |  | Coûts directs |  |  | 87.33 |
