# Réhabilitation énergétique via le système "ISOVER" à isolation thermo-acoustique par l'intérieur (ITI)

- Propriété du fichier: CYPE INGENIEROS, S.A.
- Format: FIEBDC-3/2002
- Zone géographique: République du Congo
- Coûts indirects: 3.00 %
- Frais généraux: 13.00 %
- Bénéfice: 6.00 %
- TVA: 18.00 %

## R Rénovation énergétique

### RT Toits

#### RTF Systèmes d'isolation par l'intérieur, sur faux plafond

**RTF010** m² Réhabilitation énergétique via le système "ISOVER" à isolation thermo-acoustique par l'intérieur (ITI), via la mise en place de panneau compact en laine minérale Arena, de haute densité, Arena Master "ISOVER", selon NF EN 13162, de 90 mm d'épaisseur, directement appuyé sur faux plafond continu suspendu lisse (12,5+27+27), avec une plaque de plâtre A / NF EN 520 - 1200 / longueur / 12,5 / bord affiné, fixée aux guides séparées de 1000 mm entre les axes et suspendues du plancher ou de l'élément porteur via accroches combinées; et couche de peinture plastique avec texture lisse, couleur blanc, finition mat, avec une couche de fond avec impression à base de copolymères acryliques en suspension aqueuse et deux couches de finition avec peinture plastique (rendement: 0,187 l/m² chaque couche).
Réhabilitation énergétique via le système "ISOVER" à isolation thermo-acoustique par l'intérieur (ITI), constitué de panneau compact en laine minérale Arena, de haute densité, Arena Master "ISOVER", selon NF EN 13162, de 90 mm d'épaisseur, résistance thermique 2,35 m²K/W, conductivité thermique 0,038 W/(mK), appuyé directement sur un faux plafond de faux plafond continu suspendu lisse (12,5+27+27), constitué d'une plaque de plâtre A / NF EN 520 - 1200 / longueur / 12,5 / bord affiné, boulonnée à une structure métallique d'acier galvanisé de guides primaires 60/27 mm séparées de 1000 mm d'axe à axe et suspendues du plancher ou de l'élément porteur via accroches combinées tous les 900 mm, et guides secondaires fixées perpendiculairement aux primaires via faîtes et mise en place avec une modulation maximale de 500 mm entre les axes; et de la réalisation d'une couche de peinture plastique avec texture lisse, couleur blanc, finition mat, via l'application d'une couche de fond d'impression à base de copolymères acryliques en suspension aqueuse comme fixateur de surface et deux couches de finition avec peinture plastique en dispersion aqueuse type II (rendement: 0,187 l/m² chaque couche). Comprend les découpes, l'implantation auxiliaire, le nivellement, la mise en place des installations, éléments d'accroche, tiges filetées, chevilles à expansion métalliques, visserie, bande acoustique sous les profilés périmétriques, pâte à joints, bande de joints et accessoires de montage, et le nettoyage de la surface à peindre. Totalement terminé.
Inclut: Implantation des axes de la structure métallique. Nivellement et fixation du profilé en U sur le périmètre et mise en place de la bande acoustique. Signalisation des points d'ancrage au plancher ou à l'élément support. Nivellement et suspension des profilés primaires et secondaires de la structure. Boulonnage et mise en place des plaques. Découpe, ajustage et mise en place de l'isolant. Mise en place des encadrements, des installations et des mécanismes. Traitement des joints. Nettoyage de la surface à peindre. Application de la couche de fond. Application des couches de finition.
Critère de métré de projet: Surface mesurée selon documentation graphique du Projet.
Critère de mesure de l'ouvrage: On mesurera la surface réellement exécutée selon les spécifications du Projet.

| Code | U | Désignation | Quantité | Prix | Montant |
|---|---|---|---|---|---|
| mt16lvi035f | m² | Panneau compact en laine minérale Arena, de haute densité, Arena Master "ISOVER", selon NF EN 13162, de 90 mm d'épaisseur, résistance thermique 2,35 m²K/W, conductivité thermique 0,038 W/(mK). (matériau) | 1.050 | 13.30 | 13.97 |
| mt12psg160a | m | Profilé en acier galvanisé, en U, de 30 mm. (matériau) | 0.400 | 1.66 | 0.66 |
| mt12psg220 | U | Fixation composée d'une cheville et d'une vis 5x27. (matériau) | 2.000 | 0.08 | 0.16 |
| mt12psg210a | U | Suspension pour faux plafonds suspendus. (matériau) | 1.200 | 1.05 | 1.26 |
| mt12psg210b | U | Goupille pour la fixation de la suspension, en faux plafonds suspendus. (matériau) | 1.200 | 0.17 | 0.20 |
| mt12psg210c | U | Connexion supérieure pour fixer la tige à la suspension, en faux plafonds suspendus. (matériau) | 1.200 | 1.28 | 1.54 |
| mt12psg190 | U | Tige d'accroche. (matériau) | 1.200 | 1.28 | 1.54 |
| mt12psg050c | m | Support 60/27 en tôle d'acier galvanisé, de largeur 60 mm, selon NF DTU 25.41 P1-2 et NF EN 14195. (matériau) | 3.200 | 1.89 | 6.05 |
| mt12psg215b | U | Connecteur pour pièce d'ossature 60/27. (matériau) | 0.600 | 1.20 | 0.72 |
| mt12psg215a | U | Faîte pour pièce d'ossature 60/27. (matériau) | 2.300 | 0.39 | 0.90 |
| mt12psg010a | m² | Plaque de plâtre A / NF EN 520 - 1200 / longueur / 12,5 / bord affiné. (matériau) | 1.000 | 5.81 | 5.81 |
| mt12psg081b | U | Vis autoforeuse 3,5x25 mm. (matériau) | 17.000 | 0.01 | 0.17 |
| mt12psg041b | m | Bande acoustique de dilatation de 50 mm de largeur. (matériau) | 0.400 | 0.34 | 0.14 |
| mt12psg030a | kg | Pâte pour joints, selon NF EN 13963. (matériau) | 0.300 | 1.66 | 0.50 |
| mt12psg030a | kg | Pâte pour joints, selon NF EN 13963. | 0.400 | 1.66 | 0.66 |
| mt12psg040a | m | Bande de joints. (matériau) | 0.450 | 0.04 | 0.02 |
| mt27pfp010b | l | Impression à base de copolymères acryliques en suspension aqueuse, pour favoriser la cohésion des supports peu consistants et l'adhérence des peintures. (matériau) | 0.125 | 4.34 | 0.54 |
| mt27pij040a | l | Peinture plastique pour intérieur en dispersion aqueuse, lavable, type II, perméable à la vapeur d'eau, couleur blanc, finition mate, appliquée avec brosse, rouleau ou pistolet. (matériau) | 0.374 | 2.04 | 0.76 |
| mo011 | h | Compagnon professionnel III/CP2 monteur. (main-d'œuvre) | 0.403 | 1.82 | 0.73 |
| mo080 | h | Ouvrier professionnel II/OP monteur. (main-d'œuvre) | 0.174 | 1.11 | 0.19 |
| mo054 | h | Compagnon professionnel III/CP2 poseur d'isolants rigides ou flexibles. (main-d'œuvre) | 0.092 | 1.82 | 0.17 |
| mo101 | h | Ouvrier professionnel II/OP poseur d'isolants rigides ou flexibles. (main-d'œuvre) | 0.092 | 1.11 | 0.10 |
| mo038 | h | Compagnon professionnel III/CP2 peintre. (main-d'œuvre) | 0.196 | 1.76 | 0.34 |
| mo076 | h | Ouvrier professionnel II/OP peintre. (main-d'œuvre) | 0.024 | 1.11 | 0.03 |
| % | % | Coûts directs complémentaires | 2 % | 37.16 | 0.74 |
|  |  | Coûts directs |  |  | 37.90 |
