# Réhabilitation énergétique d'un bâtiment via la mise en place de bouche d'extraction

- Propriété du fichier: CYPE INGENIEROS, S.A.
- Format: FIEBDC-3/2002
- Zone géographique: République du Congo
- Coûts indirects: 3.00 %
- Frais généraux: 13.00 %
- Bénéfice: 6.00 %
- TVA: 16.00 %

## R Réhabilitation énergétique

### RV Ventilation

#### RVM Systèmes de ventilation mécanique

**RVM030** U Réhabilitation énergétique d'un bâtiment via la mise en place de bouche d'extraction, hygroréglable, modèle BAHIA C1 Higro 12-70 "ALDES", débit maximum 19,4 l/s, pour parois ou plafonds de locaux humides (cuisine), pour un système de ventilation mécanique contrôlée.
Inclut: Implantation. Connexion et fixation de l'élément au conduit d'extraction.

| Code | U | Désignation | Quantité | Prix | Montant |
|---|---|---|---|---|---|
| mt20sva080sa | U | Bouche d'extraction, hygroréglable, modèle BAHIA C1 Higro 12-70 "ALDES", débit maximum 19,4 l/s, de 125 mm de diamètre de connexion, 160x47,6x227,7 mm, isolation acoustique de 36 dB, et senseur d'humidité en nylon, pour placer dans parois ou plafonds de locaux humides (cuisine), au départ du conduit d'extraction. (matériau) | 1.000 | 125.03 | 125.03 |
| mo009 | h | Compagnon professionnel III/CP2 monteur. (main-d'œuvre) | 0.188 | 2.28 | 0.43 |
| mo075 | h | Ouvrier professionnel II/OP monteur. (main-d'œuvre) | 0.188 | 1.37 | 0.26 |
| % | % | Coûts directs complémentaires | 2 % | 125.72 | 2.51 |
|  |  | Coûts directs |  |  | 128.23 |
