# Surpresseur pour collecteur

- Propriété du fichier: CYPE INGENIEROS, S.A.
- Format: FIEBDC-3/2002
- Zone géographique: République du Congo
- Devise: XAF
- Coûts indirects: 3.00 %
- Frais généraux: 13.00 %
- Bénéfice: 6.00 %
- TVA: 18.00 %

## T Équipements techniques

### TC ECS et chauffage

#### TCM Émetteurs à eau

**TCM200** U Surpresseur pour collecteur.
Surpresseur, installation verticale dans un collecteur, valable pour installation de plancher rayonnant jusqu'à 10 kW, constitué de circulateur Wilo Yonos RS 15/6, vanne thermostatique et clapet de non retour. Totalement monté, connecté et testé.
Inclut: Mise en place et fixation du surpresseur au collecteur. Connexion électrique de la pompe de circulation.
Critère pour le métré: Nombre d'unités prévues, selon documentation graphique du Projet.
Critère pour le mémoire: On mesurera le nombre d'unités réellement exécutées selon les spécifications du Projet.

| Code | U | Désignation | Quantité | Prix | Montant |
|---|---|---|---|---|---|
| mt38gpu021a | U | Surpresseur, installation verticale dans un collecteur, valable pour installation de plancher rayonnant jusqu'à 10 kW, constitué de circulateur Wilo Yonos RS 15/6, vanne thermostatique et clapet de non retour. (matériau) | 1.000 | 1050384.77 | 1050384.77 |
| mo004 | h | Compagnon professionnel III/CP2 chauffagiste. (main-d'œuvre) | 0.253 | 2446.30 | 618.91 |
| mo103 | h | Ouvrier professionnel II/OP chauffagiste. (main-d'œuvre) | 0.253 | 1523.45 | 385.43 |
| % | % | Frais de chantier des unités d'ouvrage | 2 % | 1051389.11 | 21027.78 |
|  |  | Coûts directs |  |  | 1072416.89 |
