# Démontage d'un luminaire extérieur situé à moins de 3 m de hauteur

- Propriété du fichier: CYPE INGENIEROS, S.A.
- Format: FIEBDC-3/2002
- Zone géographique: République du Congo
- Devise: XAF
- Coûts indirects: 3.00 %
- Frais généraux: 13.00 %
- Bénéfice: 6.00 %
- TVA: 18.00 %

## T Équipements techniques

### TE Éclairage

#### TED Dépose

**TED020** U Démontage d'un luminaire extérieur situé à moins de 3 m de hauteur, installé en surface avec des moyens manuels et récupération du matériau pour sa localisation postérieure à un autre emplacement, l'ordre d'exécution du processus étant inverse à celui de son installation, sans détériorer les éléments constructifs auxquels il peut être fixé, et chargement manuel dans le camion ou la benne.
Démontage d'un luminaire extérieur situé à moins de 3 m de hauteur, installé en surface avec des moyens manuels et récupération du matériau pour sa localisation postérieure à un autre emplacement, l'ordre d'exécution du processus étant inverse à celui de son installation, sans détériorer les éléments constructifs auxquels il peut être fixé, et chargement manuel dans le camion ou la benne.
Inclut: Démontage de l'élément. Classement et étiquetage. Stockage des matériaux à réutiliser. Chargement manuel du matériau à réutiliser sur le camion. Retrait et entassement des restes de travaux. Nettoyage des restes d'ouvrage. Chargement manuel des restes de travaux dans le camion ou la benne.
Critère de métré de projet: Nombre d'unités prévues, selon documentation graphique du Projet.
Critère de mesure de l'ouvrage: On mesurera le nombre d'unités réellement démontées selon les spécifications du Projet.

| Code | U | Désignation | Quantité | Prix | Montant |
|---|---|---|---|---|---|
| mo003 | h | Compagnon professionnel III/CP2 électricien. (main-d'œuvre) | 0.143 | 1466.63 | 209.73 |
| mo102 | h | Ouvrier professionnel II/OP électricien. (main-d'œuvre) | 0.143 | 906.57 | 129.64 |
| % | % | Frais de chantier des unités d'ouvrage | 2 % | 339.37 | 6.79 |
|  |  | Coûts directs |  |  | 346.16 |
