# Luminaire carré de plafond Downlight

- Propriété du fichier: CYPE INGENIEROS, S.A.
- Format: FIEBDC-3/2002
- Zone géographique: République du Congo
- Devise: XAF
- Coûts indirects: 3.00 %
- Frais généraux: 13.00 %
- Bénéfice: 6.00 %
- TVA: 18.00 %

## T Équipements techniques

### TE Éclairage

#### TEI Équipements intérieurs

**TEI050** U Luminaire carré de plafond Downlight, de 232x232x115 mm, pour 2 lampes fluorescentes TC-DEL de 26 W; avec cadre extérieur et corps intérieur de polycarbonate injecté, de couleur blanche; réflecteur métallisé et ballast électronique; protection IP20 et isolation classe F. Installation encastrée. Comprend les lampes.
Luminaire carré de plafond Downlight, de 232x232x115 mm, pour 2 lampes fluorescentes TC-DEL de 26 W; avec cadre extérieur et corps intérieur de polycarbonate injecté, de couleur blanche; réflecteur métallisé et ballast électronique; protection IP20 et isolation classe F. Installation encastrée. Comprend les lampes.
Inclut: Implantation. Montage, connexion et contrôle de son bon fonctionnement.
Critère pour le métré: Nombre d'unités prévues, selon documentation graphique du Projet.
Critère pour le mémoire: On mesurera le nombre d'unités réellement exécutées selon les spécifications du Projet.
Critère d'évaluation économique: Le prix ne comprend pas les travaux auxiliaires de maçonnerie pour installations.

| Code | U | Désignation | Quantité | Prix | Montant |
|---|---|---|---|---|---|
| mt34lam040hd | U | Luminaire carré de plafond Downlight, de 232x232x115 mm, pour 2 lampes fluorescentes TC-DEL de 26 W; avec cadre extérieur et corps intérieur de polycarbonate injecté, de couleur blanche; réflecteur métallisé et ballast électronique; protection IP20 et isolation classe F. (matériau) | 1.000 | 76057.85 | 76057.85 |
| mt34tuf020q | U | Lampe fluorescente compacte TC-DEL de 26 W. (matériau) | 2.000 | 3737.36 | 7474.72 |
| mo003 | h | Compagnon professionnel III/CP2 électricien. (main-d'œuvre) | 0.524 | 1501.17 | 786.61 |
| mo102 | h | Ouvrier professionnel II/OP électricien. (main-d'œuvre) | 0.524 | 932.99 | 488.89 |
| % | % | Frais de chantier des unités d'ouvrage | 2 % | 84808.07 | 1696.16 |
|  |  | Coûts directs |  |  | 86504.23 |
