# Conduit en polypropylène extrudé

- Propriété du fichier: CYPE INGENIEROS, S.A.
- Format: FIEBDC-3/2002
- Zone géographique: République du Congo
- Devise: XAF
- Coûts indirects: 3.00 %
- Frais généraux: 13.00 %
- Bénéfice: 6.00 %
- TVA: 18.00 %

## T Équipements techniques

### TV Climatisation et ventilation

#### TVC Conduits d'admission et d'extraction pour ventilation

**TVC070** m Conduit en polypropylène extrudé.
Conduit de ventilation, formé de tube en polypropylène extrudé de 15 mm d'épaisseur, code de commande 990 328 690, ComfoPipe Compact "ZEHNDER", de 125 mm de diamètre intérieur, imperméable à la vapeur d'eau, température de travail entre -25°C et 60°C, Euroclasse B2 de réaction au feu, conductivité thermique 0,037 W/(mK), fourni en tronçons de 1 m. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42zeh221d | U | Matériau auxiliaire pour montage et fixation à l'ouvrage des conduits en polypropylène extrudé de 15 mm d'épaisseur, ComfoPipe Compact "ZEHNDER", de 125 mm de diamètre intérieur. (matériau) | 1.000 | 2190.63 | 2190.63 |
| mt42zeh220dc | m | Tube en polypropylène extrudé de 15 mm d'épaisseur, code de commande 990 328 690, ComfoPipe Compact "ZEHNDER", de 125 mm de diamètre intérieur, imperméable à la vapeur d'eau, température de travail entre -25°C et 60°C, Euroclasse B2 de réaction au feu, conductivité thermique 0,037 W/(mK), fourni en tronçons de 1 m, avec le prix augmenté de 10% pour cause d'accessoires et pièces spéciales. (matériau) | 1.000 | 45465.89 | 45465.89 |
| op00ato010 |  | Tournevis. | 1.000 | 0.00 | 0.00 |
| op00mar010 |  | Marteau. | 1.000 | 0.00 | 0.00 |
| op00tal010 |  | Perceuse. | 1.000 | 0.00 | 0.00 |
| mo011 | h | Compagnon professionnel III/CP2 monteur. (main-d'œuvre) | 0.211 | 2446.30 | 516.17 |
| mo080 | h | Ouvrier professionnel II/OP monteur. (main-d'œuvre) | 0.105 | 1526.36 | 160.27 |
| % | % | Frais de chantier des unités d'ouvrage | 2 % | 48332.96 | 966.66 |
|  |  | Coûts directs |  |  | 49299.62 |
