# Déviation d'une ligne frigorifique constituée d'ensemble de deux collecteurs

- Propriété du fichier: CYPE INGENIEROS, S.A.
- Format: FIEBDC-3/2002
- Zone géographique: République du Congo
- Devise: XAF
- Coûts indirects: 3.00 %
- Frais généraux: 13.00 %
- Bénéfice: 6.00 %
- TVA: 18.00 %

## T Équipements techniques

### TV Climatisation et ventilation

#### TVI Système Mitsubishi Heavy Industries à débit de réfrigérant variable

**TVI100** U Déviation d'une ligne frigorifique constituée d'ensemble de deux collecteurs, un pour la ligne de liquide et un autre pour la ligne de gaz, de 8 sorties chacun, système air-air multisplit avec débit variable de réfrigérant, modèle KIT-BMHEAD85401 "MITSUBISHI HEAVY INDUSTRIES", avec une capacité maximum d'unités intérieures connectées en aval dont la somme des indices de capacité est supérieure ou égale à 540.
Déviation d'une ligne frigorifique constituée d'ensemble de deux collecteurs, un pour la ligne de liquide et un autre pour la ligne de gaz, de 8 sorties chacun, système air-air multisplit avec débit variable de réfrigérant, modèle KIT-BMHEAD85401 "MITSUBISHI HEAVY INDUSTRIES", avec une capacité maximum d'unités intérieures connectées en aval dont la somme des indices de capacité est supérieure ou égale à 540.
Inclut: Connexion.
Critère pour le métré: Nombre d'unités prévues, selon documentation graphique du Projet.
Critère pour le mémoire: On mesurera le nombre d'unités réellement exécutées selon les spécifications du Projet.

| Code | U | Désignation | Quantité | Prix | Montant |
|---|---|---|---|---|---|
| mt42mhi540l | U | Ensemble de deux collecteurs, un pour la ligne de liquide et un autre pour la ligne de gaz, de 8 sorties chacun, système air-air multisplit avec débit variable de réfrigérant, modèle KIT-BMHEAD85401 "MITSUBISHI HEAVY INDUSTRIES", avec une capacité maximum d'unités intérieures connectées en aval dont la somme des indices de capacité est supérieure ou égale à 540. (matériau) | 1.000 | 394638.82 | 394638.82 |
| mo005 | h | Compagnon professionnel III/CP2 installateur de climatisation. (main-d'œuvre) | 0.066 | 1501.17 | 99.08 |
| mo104 | h | Ouvrier professionnel II/OP installateur de climatisation. (main-d'œuvre) | 0.066 | 932.99 | 61.58 |
| % | % | Frais de chantier des unités d'ouvrage | 2 % | 394799.48 | 7895.99 |
|  |  | Coûts directs |  |  | 402695.47 |
