# Registre de gaine rectangulaire, motorisé, pour régulation de débit, corps en aluminium, de 200x100 mm, modèle CPRC02010MTE "AIRZONE"

- Propriété du fichier: CYPE INGENIEROS, S.A.
- Format: FIEBDC-3/2002
- Zone géographique: République du Congo
- Coûts indirects: 3.00 %
- Frais généraux: 13.00 %
- Bénéfice: 6.00 %
- TVA: 18.00 %

## T Équipements techniques

### TV Climatisation et ventilation

#### TVZ Système multizone Airzone

**TVZ100** U Registre de gaine rectangulaire, motorisé, pour régulation de débit, corps en aluminium, de 200x100 mm, modèle CPRC02010MTE "AIRZONE".
Fourniture et montage de registre de gaine rectangulaire, motorisé, pour régulation de débit, corps en aluminium, de 200x100 mm, modèle CPRC02010MTE "AIRZONE", avec lames et cadre de renfort en aluminium, gomme d'étanchéité de PVC et joints du cadre de renfort et roues dentées de polyamide, motorisation avec alimentation à 12 Vcc par câble. Comprend les accessoires de montage et les éléments de fixation. Totalement montée, connectée et testée.
Inclut: Mise en place et fixation. Connexion.
Critère de métré de projet: Nombre d'unités prévues, selon documentation graphique du Projet.
Critère de mesure de l'ouvrage: On mesurera le nombre d'unités réellement exécutées selon les spécifications du Projet.

| Code | U | Désignation | Quantité | Prix | Montant |
|---|---|---|---|---|---|
| mt42air800aa1 | U | Registre de gaine rectangulaire, motorisé, pour régulation de débit, corps en aluminium, de 200x100 mm, modèle CPRC02010MTE "AIRZONE", avec lames et cadre de renfort en aluminium, gomme d'étanchéité de PVC et joints du cadre de renfort et roues dentées de polyamide, motorisation avec alimentation à 12 Vcc par câble. (matériau) | 1.000 | 179.11 | 179.11 |
| mo005 | h | Compagnon professionnel III/CP2 installateur de climatisation. (main-d'œuvre) | 0.259 | 1.82 | 0.47 |
| mo104 | h | Ouvrier professionnel II/OP installateur de climatisation. (main-d'œuvre) | 0.207 | 1.11 | 0.23 |
| % | % | Coûts directs complémentaires | 2 % | 179.81 | 3.60 |
|  |  | Coûts directs |  |  | 183.41 |
