# Scellement d'un joint de dilatation avec une bande élastique imperméable

- Propriété du fichier: CYPE Ingenieros S.A.
- Format: FIEBDC-3/2016
- Logiciel: Générateur de prix de la construction. CYPE Ingenieros, S.A.
- Date: 10/04/2024
- Zone géographique: République du Congo
- Devise: XAF
- Coûts indirects: 3 %
- Frais généraux: 13 %
- Bénéfice: 6 %
- TVA: 18 %

## E Enveloppe et finition extérieure

### EE Étanchéité: imperméabilisations

#### EEJ Joints

**EEJ050** m Scellement d'un joint de dilatation avec une bande élastique imperméable.
Scellement d'un joint de dilatation avec bande élastique imperméable en élastomère thermoplastique, couleur grise, de 150 mm de largeur et 1 mm d'épaisseur, placée avec des recouvrements, fixée au support via adhésif à deux composants à base de résine époxy sans dissolvants, (rendement: 1 kg/m), appliqué en deux couches, la première couche avant la mise en place de la bande et la seconde couche après la mise en place de la bande, en laissant libre la zone de la bande exposée au mouvement.
Inclut: Préparation du support. Application de la première couche d'adhésif. Mise en place de la bande. Application de la seconde couche d'adhésif.
Critère pour le métré: Longueur mesurée selon documentation graphique du Projet.
Critère pour le mémoire: On mesurera la longueur réellement exécutée selon les spécifications du Projet.

| Code | U | Désignation | Quantité | Prix | Montant |
|---|---|---|---|---|---|
| mt09reh450a | kg | Adhésif à deux composants à base de résine époxy sans dissolvants, à durcissement sans retrait, imperméable à l'eau, avec une haute résistance aux agents chimiques et aux cycles de gelée et de dégelée et apte pour être en contact avec eau potable, pour bande de scellement des joints de mouvement. (matériau) | 1 | 7642.76 | 7642.760 |
| mt09reh455a | m | Bande élastique imperméable en élastomère thermoplastique, couleur grise, de 150 mm de largeur et 1 mm d'épaisseur, apte pour être en contact avec eau potable, pour le scellement des joints de mouvement. (matériau) | 1.1 | 4912.7 | 5403.970 |
| mo032 | h | Compagnon professionnel III/CP2 poseur de produits imperméabilisants. (main-d'œuvre) | 0.253 | 2380.68 | 602.312 |
| mo070 | h | Ouvrier professionnel II/OP poseur de produits imperméabilisants. (main-d'œuvre) | 0.253 | 1526.36 | 386.169 |
| % | % | Frais de chantier des unités d'ouvrage | 2 % | 14035.211 | 280.704 |
|  |  | Coûts directs |  |  | 14315.915 |

Déchets:
- pose: mt09reh450a; facteur de déchet 0.03
- pose: mt09reh455a; facteur de déchet 0.055

## Ressources

**mt09reh450a** kg Adhésif à deux composants à base de résine époxy sans dissolvants
Données techniques: Coût énergétique 86.761 MJ; Émission de CO2 3.294 kg; Code CED 17 09 04; Masse de l'élément 1 kg; Volume 0.000667 m3
Déchets:
- emballage: re170203 Plastique. (composant de déchet); quantité 0.003 kg; Code CED 17 02 03; Masse de l'élément 1 kg; Volume 0.001667 m3

**mt09reh455a** m Bande élastique imperméable en élastomère thermoplastique
Données techniques: Coût énergétique 12.567 MJ; Émission de CO2 0.635 kg; Code CED 17 09 04; Masse de l'élément 0.135 kg; Volume 0.00009 m3
Déchets:
- emballage: re150101 Emballages en papier et en carton. (composant de déchet); quantité 0.058 kg; Code CED 15 01 01; Masse de l'élément 1 kg; Volume 0.001333 m3
