# Rebouchage imperméabilisant de trou de banche pour le passage des tiges de coffrage, dans un mur en béton

- Propriété du fichier: CYPE Ingenieros S.A.
- Format: FIEBDC-3/2016
- Logiciel: Générateur de prix de la construction. CYPE Ingenieros, S.A.
- Date: 10/04/2024
- Zone géographique: République du Congo
- Devise: XAF
- Coûts indirects: 3 %
- Frais généraux: 13 %
- Bénéfice: 6 %
- TVA: 18 %

## E Enveloppe et finition extérieure

### EE Étanchéité: imperméabilisations

#### EEP Points singuliers

**EEP030** U Rebouchage imperméabilisant de trou de banche pour le passage des tiges de coffrage, dans un mur en béton.
Rebouchage imperméabilisant de trou de banche entre 20 et 25 mm de diamètre intérieur pour le passage des tiges de coffrage, dans mur en béton, avec cordon en polyéthylène expansé à cellules fermées, de section circulaire de 20 mm de diamètre, pour fond de joint; mastic élastomère thixotrope, monocomposant, à base de polymères hybrides (MS), de couleur grise, appliquée au pistolet du fond de joint vers l'extérieur; et revêtement postérieur avec du mortier thixotropique monocomposant, modifié avec des polymères, renforcé avec des fibres à prise rapide (45 minutes), avec une résistance à la compression à 28 jours supérieure ou égale à 25 N/mm² et une résistance à l'abrasion selon la méthode Böhme NF EN 13892-3 de 13,6 cm³ / 50 cm², classe R2 selon NF EN 1504-3, Euroclasse F de réaction au feu, selon NF EN 13501-1, Euroclasse F de réaction au feu, selon NF EN 13501-1.
Inclut: Extraction de la traversée de paroi. Nettoyage et préparation de la surface. Mise en place du fond du joint. Application du matériau de remplissage. Application du revêtement.
Critère pour le métré: Nombre d'unités prévues, selon documentation graphique du Projet.
Critère pour le mémoire: On mesurera le nombre d'unités réellement exécutées selon les spécifications du Projet.

| Code | U | Désignation | Quantité | Prix | Montant |
|---|---|---|---|---|---|
| mt15bas010d | m | Cordon en polyéthylène expansé à cellules fermées, de section circulaire de 20 mm de diamètre, pour le remplissage de fond de joint. (matériau) | 0.25 | 140.97 | 35.243 |
| mt15bas035a | U | Cartouche de mastic élastomère thixotrope, monocomposant, à base de polymères hybrides (MS), de couleur grise, de 600 ml, à haute adhérence, avec des propriétés élastiques élevées, résistance au vieillissement et aux rayons UV, dureté Shore A approchée de 25 et allongement en rupture > 600%, selon NF EN ISO 11600. (matériau) | 0.026 | 7040.24 | 183.046 |
| mt09reh090a | kg | Mortier thixotropique monocomposant, modifié avec des polymères, renforcé avec des fibres à prise rapide (45 minutes), pour application en couche mince, avec une résistance à la compression à 28 jours supérieure ou égale à 25 N/mm² et une résistance à l'abrasion selon la méthode Böhme NF EN 13892-3 de 13,6 cm³ / 50 cm², classe R2 selon NF EN 1504-3, composé de ciments spéciaux, granulats de granulométrie sélectionnée, polymères spéciaux et fibres, avec faible teneur en chrome et exempt de chlorures, pour réparation superficielle et finition des structures en béton. (matériau) | 0.03 | 1172.03 | 35.161 |
| mo070 | h | Ouvrier professionnel II/OP poseur de produits imperméabilisants. (main-d'œuvre) | 0.043 | 1526.36 | 65.633 |
| % | % | Frais de chantier des unités d'ouvrage | 2 % | 319.083 | 6.382 |
|  |  | Coûts directs |  |  | 325.465 |

Déchets:
- pose: mt15bas010d; facteur de déchet 0.044
- pose: mt15bas035a; facteur de déchet 0.06
- pose: mt09reh090a; facteur de déchet 0.0063

## Ressources

**mt15bas010d** m Cordon en polyéthylène expansé à cellules fermées
Données techniques: Coût énergétique 46.272 MJ; Émission de CO2 1.374 kg; Code CED 17 02 03; Masse de l'élément 0.298 kg; Volume 0.000497 m3
Déchets:
- emballage: re170201 Bois. (composant de déchet); quantité 0.04 kg; Code CED 17 02 01; Masse de l'élément 1 kg; Volume 0.000909 m3

**mt15bas035a** U Cartouche de mastic élastomère thixotrope
Données techniques: Coût énergétique 113.498 MJ; Émission de CO2 5.521 kg; Code CED 17 09 04; Masse de l'élément 0.72 kg; Volume 0.00048 m3
Déchets:
- emballage: re170203 Plastique. (composant de déchet); quantité 0.1 kg; Code CED 17 02 03; Masse de l'élément 1 kg; Volume 0.001667 m3

**mt09reh090a** kg Mortier thixotropique monocomposant
Données techniques: Coût énergétique 8.384 MJ; Émission de CO2 0.544 kg; Code CED 17 01 01; Masse de l'élément 1 kg; Volume 0.000667 m3
Déchets:
- emballage: re150101 Emballages en papier et en carton. (composant de déchet); quantité 0.014 kg; Code CED 15 01 01; Masse de l'élément 1 kg; Volume 0.001333 m3
- emballage: re170201 Bois; quantité 0.001 kg
- emballage: re170203 Plastique; quantité 0.003 kg
