# Imperméabilisation via une couche de fond de peinture imperméabilisante bicomposant

- Propriété du fichier: CYPE INGENIEROS, S.A.
- Format: FIEBDC-3/2002
- Zone géographique: République du Congo
- Devise: XAF
- Coûts indirects: 3.00 %
- Frais généraux: 13.00 %
- Bénéfice: 6.00 %
- TVA: 18.00 %

**EEP090** m² Imperméabilisation via une couche de fond de peinture imperméabilisante bicomposant, à base de résine époxy et bitume, diluée avec 25% d'eau, et une couche de finition avec le même produit non dilué, avec un rendement de 0,25 kg/m² par couche.
Réalisation d'un revêtement bitumineux via l'application à la brosse, au rouleau ou au pistolet, d'une couche de fond de peinture imperméabilisante bicomposant, à base de résine époxy et bitume, diluée avec 25% d'eau, et d'une couche de finition avec le même produit non dilué, avec un rendement de 0,25 kg/m² par couche. Comprend le nettoyage de la surface support et la préparation du mélange.
Inclut: Nettoyage général de la surface support. Préparation du mélange. Application de la couche de fond.
Critère de métré de projet: Surface mesurée selon documentation graphique du Projet.
Critère de mesure de l'ouvrage: On mesurera la surface réellement exécutée selon les spécifications du Projet.

| Code | U | Désignation | Quantité | Prix | Montant |
|---|---|---|---|---|---|
| mt27upx200a | kg | Peinture imperméabilisante bicomposant, à base de résine époxy et bitume, selon NF EN 1504-2, à appliquer à la brosse, au rouleau ou au pistolet. (matériau) | 0.500 | 4507.45 | 2253.73 |
| mo032 | h | Compagnon professionnel III/CP2 poseur de produits imperméabilisants. (main-d'œuvre) | 0.198 | 1346.14 | 266.54 |
| mo070 | h | Ouvrier professionnel II/OP poseur de produits imperméabilisants. (main-d'œuvre) | 0.198 | 851.14 | 168.53 |
| % | % | Coûts directs complémentaires | 2 % | 2688.80 | 53.78 |
|  |  | Coûts directs |  |  | 2742.58 |
