# Panneau de panneau sandwich à languette et rainure

- Propriété du fichier: CYPE INGENIEROS, S.A.
- Format: FIEBDC-3/2002
- Zone géographique: République du Congo
- Coûts indirects: 3.00 %
- Frais généraux: 13.00 %
- Bénéfice: 6.00 %
- TVA: 18.00 %

**EII020** m² Panneau de panneau sandwich à languette et rainure, constitué de: face supérieure de planche d'aggloméré hydrofuge de 10 mm d'épaisseur, noyau isolant de mousse de polystyrène extrudé de 30 mm d'épaisseur et face inférieure de frise en sapin naturel, en toiture inclinée, fixé mécaniquement sur une ossature structurale (non compris dans ce prix).
Réalisation d'un panneau de panneau sandwich à languette et rainure, constitué de: face supérieure de planche d'aggloméré hydrofuge de 10 mm d'épaisseur, noyau isolant de mousse de polystyrène extrudé de 30 mm d'épaisseur et face inférieure de frise en sapin naturel, en toiture inclinée, fixé mécaniquement sur l'ossature structurale (non comprise dans ce prix). Comprend l'implantation et la découpe des pièces, les fixations mécaniques et le scellage des joints entre les plaques.
Inclut: Implantation. Découpe des pièces. Fixation mécanique des pièces au support. Scellage des joints entre plaques.
Critère de métré de projet: Surface du pan mesurée en grandeur réelle, selon documentation graphique du Projet.
Critère de mesure de l'ouvrage: On mesurera, en grandeur réelle, la surface réellement exécutée selon les spécifications du Projet.

| Code | U | Désignation | Quantité | Prix | Montant |
|---|---|---|---|---|---|
| mt13pso010aaa | m² | Panneau sandwich à languette et rainure, constitué de: face supérieure de planche d'aggloméré hydrofuge de 10 mm d'épaisseur, noyau isolant de mousse de polystyrène extrudé de 30 mm d'épaisseur et face inférieure de frise en sapin naturel. (matériau) | 1.100 | 35.17 | 38.69 |
| mt13lpo034b | U | Clou, avec rondelle. (matériau) | 5.000 | 0.08 | 0.40 |
| mt13eag030 | m | Bande imperméabilisante autoadhésive pour imperméabilisation des joints entre panneaux sandwich en bois dans les toitures inclinées. (matériau) | 1.000 | 0.62 | 0.62 |
| mo017 | h | Compagnon professionnel III/CP2 menuisier bois. (main-d'œuvre) | 0.286 | 1.69 | 0.48 |
| mo058 | h | Ouvrier professionnel II/OP menuisier bois. (main-d'œuvre) | 0.286 | 1.05 | 0.30 |
| % | % | Coûts directs complémentaires | 2 % | 40.49 | 0.81 |
|  |  | Coûts directs |  |  | 41.30 |
