# Rencontre de toiture terrasse chaude, accessible avec caniveau à membrane en polyoléfines avec union thermocollée. Imperméabilisation avec des membranes de polyoléfines

- Propriété du fichier: CYPE Ingenieros S.A.
- Format: FIEBDC-3/2016
- Logiciel: Générateur de prix de la construction. CYPE Ingenieros, S.A.
- Date: 10/04/2024
- Zone géographique: République du Congo
- Devise: XAF
- Coûts indirects: 3 %
- Frais généraux: 13 %
- Bénéfice: 6 %
- TVA: 18 %

## E Enveloppe et finition extérieure

### ET Couvertures de toitures terrasses

#### ETI Points singuliers

**ETI110** U Rencontre de toiture terrasse chaude, accessible avec caniveau à membrane en polyoléfines avec union thermocollée. Imperméabilisation avec des membranes de polyoléfines.
Rencontre de toiture terrasse chaude, accessible, avec revêtement de sol fixe, type inversée avec caniveau à membrane en polyoléfine avec union thermocollée, à sortie horizontale, de 70 mm de hauteur et 3000 mm de longueur, fixée à la surface support avec du mortier-colle amélioré, C2 TE S1, selon NF EN 12004, déformable, avec résistance au glissement et temps ouvert allongé, couleur grise, préparée pour recevoir l'imperméabilisation. Comprend les pièces spéciales et les éléments de fixation.
Critère d'évaluation économique: Le prix ne comprend pas l'imperméabilisation.
Inclut: Nettoyage et préparation de la surface support. Montage et fixation.
Critère pour le métré: Nombre d'unités prévues, selon documentation graphique du Projet.
Critère pour le mémoire: On mesurera le nombre d'unités réellement exécutées selon les spécifications du Projet.

| Code | U | Désignation | Quantité | Prix | Montant |
|---|---|---|---|---|---|
| mt09mcm060a | kg | Mortier-colle amélioré, C2 TE S1, selon NF EN 12004, déformable, avec résistance au glissement et temps ouvert allongé, couleur grise, à base de ciment, granulats de granulométrie fine, résines synthétiques et additifs spéciaux, avec propriétés thixotropiques et à durcissement sans retrait. (matériau) | 1.35 | 600.05 | 810.068 |
| mt15rev360a | U | Caniveau en ABS avec pente intérieure, de 70 mm de hauteur et 1500 mm de longueur, avec support pour revêtement en acier inoxydable, membrane d'étanchéité souple type EVAC, de 200 mm de largeur, avec union thermoscellée aux bavettes du caniveau et kit de fixation. (matériau) | 1 | 394054.18 | 394054.180 |
| mt15rev360b | U | Caniveau en ABS avec pente intérieure, de 70 mm de hauteur et 1500 mm de longueur, avec support pour revêtement en acier inoxydable, membrane d'étanchéité souple type EVAC, de 200 mm de largeur, avec union thermoscellée aux bavettes du caniveau et kit de fixation. (matériau) | 1 | 394054.18 | 394054.180 |
| mt15rev362a | U | Embout de fermeture en ABS pour caniveau, de 70 mm de hauteur, avec membrane d'étanchéité souple type EVAC, de 200 mm de largeur, avec union thermoscellée à la bavette de l'embout de fermeture et kit de fixation. (matériau) | 1 | 44281.34 | 44281.340 |
| mt15rev363b | U | Embout de raccordement en ABS pour caniveau, de 70 mm de hauteur, avec membrane d'étanchéité souple type EVAC, de 200 mm de largeur, avec union thermoscellée à la bavette de l'embout de raccordement et kit de fixation. (matériau) | 1 | 44281.34 | 44281.340 |
| mo029 | h | Compagnon professionnel III/CP2 poseur de membranes d'étanchéité. (main-d'œuvre) | 0.356 | 2380.68 | 847.522 |
| mo067 | h | Ouvrier professionnel II/OP poseur de membranes d'étanchéité. (main-d'œuvre) | 0.356 | 1526.36 | 543.384 |
| mo008 | h | Compagnon professionnel III/CP2 plombier. (main-d'œuvre) | 0.407 | 2446.3 | 995.644 |
| % | % | Frais de chantier des unités d'ouvrage | 2 % | 879867.658 | 17597.353 |
|  |  | Coûts directs |  |  | 897465.011 |

Déchets:
- pose: mt09mcm060a; facteur de déchet 0.07

## Ressources

**mt09mcm060a** kg Mortier-colle amélioré
Données techniques: Coût énergétique 3.871 MJ; Émission de CO2 0.344 kg; Code CED 17 09 04; Masse de l'élément 1 kg; Volume 0.000667 m3
Déchets:
- emballage: re170203 Plastique. (composant de déchet); quantité 0.003 kg; Code CED 17 02 03; Masse de l'élément 1 kg; Volume 0.001667 m3
