# Couche séparatrice en toiture terrasse: géotextile non tissé composé de fibres de polyester unies par aiguilletage

- Propriété du fichier: CYPE Ingenieros S.A.
- Format: FIEBDC-3/2016
- Logiciel: Générateur de prix de la construction. CYPE Ingenieros, S.A.
- Date: 06/07/2021
- Zone géographique: République du Congo
- Devise: XAF
- Coûts indirects: 3 %
- Frais généraux: 13 %
- Bénéfice: 6 %
- TVA: 18 %

## E Enveloppe et finition extérieure

### ET Couvertures de toitures terrasses

#### ETI Points singuliers

**ETI180** m² Couche séparatrice en toiture terrasse: géotextile non tissé composé de fibres de polyester unies par aiguilletage, avec une résistance à la traction longitudinale de 1,5 kN/m, une résistance à la traction transversale de 1,57 kN/m, une ouverture de cône à l'essai de perforation dynamique selon NF EN ISO 13433 inférieure à 45 mm, résistance CBR au poinçonnement 0,2 kN et une masse surfacique de 120 g/m², Mise en place: avec des recouvrements, directamente bajo l'imperméabilisation.

| Code | U | Désignation | Quantité | Prix | Montant |
|---|---|---|---|---|---|
| mt14gsa020aa | m² | Géotextile non tissé composé de fibres de polyester unies par aiguilletage, avec une résistance à la traction longitudinale de 1,5 kN/m, une résistance à la traction transversale de 1,57 kN/m, une ouverture de cône à l'essai de perforation dynamique selon NF EN ISO 13433 inférieure à 45 mm, résistance CBR au poinçonnement 0,2 kN et une masse surfacique de 120 g/m², selon NF EN 13252. (matériau) | 1.1 | 405.51 | 446.061 |
| mo029 | h | Compagnon professionnel III/CP2 poseur de membranes d'étanchéité. (main-d'œuvre) | 0.027 | 1460.49 | 39.433 |
| mo067 | h | Ouvrier professionnel II/OP poseur de membranes d'étanchéité. (main-d'œuvre) | 0.054 | 935.07 | 50.494 |
| % | % | Frais de chantier des unités d'ouvrage | 2 % | 535.988 | 10.720 |
|  |  | Coûts directs |  |  | 546.708 |

Déchets:
- pose: mt14gsa020aa; facteur de déchet 0.06

## Ressources

**mt14gsa020aa** m² Géotextile non tissé composé de fibres de polyester unies par aiguilletage
Données techniques: Coût énergétique 7.042 MJ; Émission de CO2 0.313 kg; Code CED 17 06 04; Masse de l'élément 0.12 kg; Volume 0.0002 m3
Déchets:
- emballage: re170203 Plastique. (composant de déchet); quantité 0.024 kg; Code CED 17 02 03; Masse de l'élément 1 kg; Volume 0.001667 m3
