# Démolition d'un avant-toit de toiture inclinée

- Propriété du fichier: CYPE INGENIEROS, S.A.
- Format: FIEBDC-3/2002
- Zone géographique: République du Congo
- Devise: XAF
- Coûts indirects: 3.00 %
- Frais généraux: 13.00 %
- Bénéfice: 6.00 %
- TVA: 18.00 %

**EUD110** m Démolition d'un avant-toit de toiture inclinée, situé à une hauteur de d'entre 20 et 40 m, avec des moyens manuels, sans affecter la stabilité des éléments constructifs contigus, et chargement manuel dans le camion ou la benne.
Démolition d'un avant-toit de toiture inclinée, situé à une hauteur de d'entre 20 et 40 m, avec des moyens manuels, sans affecter la stabilité des éléments constructifs contigus, et chargement manuel dans le camion ou la benne.
Inclut: Démontage de l'élément. Retrait et stockage du matériau démonté. Nettoyage des restes d'ouvrage. Chargement manuel du matériau démonté et des restes d'ouvrage dans le camion ou la benne.
Critère de métré de projet: Longueur mesurée selon documentation graphique du Projet.
Critère de mesure de l'ouvrage: On mesurera la longueur réellement démolie selon les spécifications du Projet.
Critère d'évaluation économique: Le prix comprend la coupe des zones détériorées.

| Code | U | Désignation | Quantité | Prix | Montant |
|---|---|---|---|---|---|
| mo020 | h | Compagnon professionnel III/CP2 construction. (main-d'œuvre) | 0.334 | 1424.42 | 475.76 |
| mo113 | h | Ouvrier d'exécution I/OE1 construction. (main-d'œuvre) | 0.334 | 871.30 | 291.01 |
| % | % | Frais de chantier des unités d'ouvrage | 2 % | 766.77 | 15.34 |
|  |  | Coûts directs |  |  | 782.11 |
