# Panneau sandwich, pour support continu de couverture en toiture inclinée

- Propriété du fichier: CYPE Ingenieros S.A.
- Format: FIEBDC-3/2016
- Logiciel: Générateur de prix de la construction. CYPE Ingenieros, S.A.
- Date: 23/09/2024
- Zone géographique: République du Congo
- Devise: XAF
- Coûts indirects: 3 %
- Frais généraux: 13 %
- Bénéfice: 6 %
- TVA: 18 %

## E Enveloppe et finition extérieure

### EU Couvertures de toitures inclinées

#### EUF Supports de couverture

**EUF020** m² Panneau sandwich, pour support continu de couverture en toiture inclinée.
Panneau sandwich à languette et rainure, constitué de: côté extérieur de surface bois d'aggloméré hydrofuge de 16 mm d'épaisseur, noyau isolant de mousse de polystyrène extrudé de 40 mm d'épaisseur et côté intérieur de frise en sapin naturel, de 13 mm d'épaisseur, de 2500x600 mm, fixé mécaniquement sur la structure porteuse en bois; pour support continu de couverture en toiture inclinée. Comprend les tirefonds, pour fixation sur un support en bois; le ruban autoadhésif pour le scellement des joints.
Inclut: Implantation. Découpe des pièces. Mise en place et fixation des panneaux sur la structure porteuse. Scellement des joints et des liaisons.
Critère pour le métré: Surface du versant mesurée en grandeur réelle, selon documentation graphique du Projet.
Critère pour le mémoire: On mesurera, en grandeur réelle, la surface réellement exécutée selon les spécifications du Projet.

| Code | U | Désignation | Quantité | Prix | Montant |
|---|---|---|---|---|---|
| mt13pso010aaa | m² | Panneau sandwich à languette et rainure, constitué de: côté extérieur de surface bois d'aggloméré hydrofuge de 16 mm d'épaisseur, noyau isolant de mousse de polystyrène extrudé de 40 mm d'épaisseur et côté intérieur de frise en sapin naturel, de 13 mm d'épaisseur, de 2500x600 mm. (matériau) | 1.05 | 44389.14 | 46608.597 |
| mt13lpo037i | U | Tirefond en acier zingué, de 6 mm de diamètre et 120 mm de longueur, à tête fraisée, pour fixation sur un support en bois. (matériau) | 6 | 146.03 | 876.180 |
| mt15pdr050c | m | Ruban autoadhésif, en polyéthylène, avec adhésif acrylique sans dissolvants, armature en polyéthylène et couche de séparation en papier siliconé, de 0,34 mm d'épaisseur et 60 mm de largeur, intervalle de température de travail de -40 à 80°C, pour le scellement des rencontres entre panneaux et pour la fixation et le scellement de membranes d'étanchéité et pour le contrôle du flux de vapeur, fournie en rouleaux de 25 m de longueur. (matériau) | 1 | 1310.2 | 1310.200 |
| mo017 | h | Compagnon professionnel III/CP2 menuisier bois. (main-d'œuvre) | 0.203 | 2415.1 | 490.265 |
| mo058 | h | Ouvrier professionnel II/OP menuisier bois. (main-d'œuvre) | 0.203 | 1535.8 | 311.767 |
| % | % | Frais de chantier des unités d'ouvrage | 2 % | 49597.009 | 991.940 |
|  |  | Coûts directs |  |  | 50588.949 |

Déchets:
- pose: mt13pso010aaa; facteur de déchet 0.006
- pose: mt13lpo037i; facteur de déchet 0.00473913
- pose: mt15pdr050c; facteur de déchet 0.044

## Ressources

**mt13pso010aaa** m² Panneau sandwich à languette et rainure
Données techniques: Coût énergétique 1404.065 MJ; Émission de CO2 1.428 kg; Code CED 17 02 01; Masse de l'élément 19.6 kg; Volume 0.017818 m3
Déchets:
- emballage: re170203 Plastique. (composant de déchet); quantité 0.032 kg; Code CED 17 02 03; Masse de l'élément 1 kg; Volume 0.001667 m3

**mt13lpo037i** U Tirefond en acier zingué
Données techniques: Coût énergétique 0.232 MJ; Émission de CO2 0.013 kg; Code CED 17 04 05; Masse de l'élément 0.023 kg; Volume 0.000011 m3
Déchets:
- emballage: re150101 Emballages en papier et en carton. (composant de déchet); quantité 0.001 kg; Code CED 15 01 01; Masse de l'élément 1 kg; Volume 0.001333 m3

**mt15pdr050c** m Ruban autoadhésif
Données techniques: Coût énergétique 8.037 MJ; Émission de CO2 0.018 kg; Code CED 17 02 03; Masse de l'élément 0.019 kg; Volume 0.000032 m3
Déchets:
- emballage: re170201 Bois. (composant de déchet); quantité 0.04 kg; Code CED 17 02 01; Masse de l'élément 1 kg; Volume 0.000909 m3
