# Réalisation des pentes d'une toiture inclinée

- Propriété du fichier: CYPE INGENIEROS, S.A.
- Format: FIEBDC-3/2002
- Zone géographique: République du Congo
- Devise: XAF
- Coûts indirects: 3.00 %
- Frais généraux: 13.00 %
- Bénéfice: 6.00 %
- TVA: 18.00 %

**EUR070** m² Réalisation des pentes d'une toiture inclinée, avec cloisons allégées de brique creuse en terre cuite de 29x14x9 cm placé avec du mortier de ciment, confectionné sur chantier, dosage 1:6, disposées tous les 80 cm et avec 100 cm de hauteur moyenne, arrêts supérieurs avec des guides de mortier de ciment, confectionné sur chantier, dosage 1:6.
Réalisation des pentes d'une toiture inclinée, avec cloisons allégées de brique creuse en terre cuite de 29x14x9 cm placé avec du mortier de ciment, confectionné sur chantier, dosage 1:6, disposées tous les 80 cm et avec 100 cm de hauteur moyenne, arrêts supérieurs avec des guides de mortier de ciment, confectionné sur chantier, dosage 1:6. Comprend le nettoyage et la préparation de la surface support, l'implantation des pentes et le tracé des arêtes, des noues et des joints, résolution des rencontres du versant avec les parements verticaux et remplissage des joints avec du polystyrène expansé de 2 cm d'épaisseur, les ouvertures de ventilation, la réalisation des parois allégées, l'arrêt avec la pièce guide supérieure et la bande de papier.
Inclut: Nettoyage et préparation de la surface support. Implantation des pentes et traçage des noues, des faîtages et des jonctions. Réalisation des cloisons allégées. Régularisation de l'arrêt des parois pour recevoir le panneau. Mise en place des bandes de papier sur les cloisons allégées.
Critère de métré de projet: Surface de la couverture mesurée en projection horizontale, selon documentation graphique du Projet.
Critère de mesure de l'ouvrage: On mesurera, en projection horizontale, la surface réellement exécutée selon les spécifications du Projet.

| Code | U | Désignation | Quantité | Prix | Montant |
|---|---|---|---|---|---|
| mt04lcc010c | U | Brique creuse en terre cuite (tochana), à revêtir, 29x14x9 cm, selon NF EN 771-1. (matériau) | 23.000 | 91.20 | 2097.60 |
| mt08aaa010a | m³ | Eau. (matériau) | 0.006 | 990.82 | 5.94 |
| mt01arg005a | t | Sable de carrière, pour mortier confectionné sur le chantier. (matériau) | 0.015 | 10437.59 | 156.56 |
| mt08cem000a | kg | Ciment gris en sacs. (matériau) | 2.270 | 72.00 | 163.44 |
| mt13blw200 | m² | Papier kraft. pour désolidarisation de l'union entre les parois et le panneau en terre cuite à rainure et languette, en forme de pentes. (matériau) | 0.124 | 149.42 | 18.53 |
| mq06hor010 | h | Bétonnière. (matériel) | 0.007 | 733.94 | 5.14 |
| mo020 | h | Compagnon professionnel III/CP2 construction. (main-d'œuvre) | 0.972 | 1346.14 | 1308.45 |
| mo077 | h | Ouvrier professionnel II/OP construction. (main-d'œuvre) | 1.068 | 851.14 | 909.02 |
| % | % | Coûts directs complémentaires | 2 % | 4664.68 | 93.29 |
|  |  | Coûts directs |  |  | 4757.97 |
