# Isolation thermique sous plancher, avec des laines minérales

- Propriété du fichier: CYPE Ingenieros S.A.
- Format: FIEBDC-3/2016
- Logiciel: Générateur de prix de la construction. CYPE Ingenieros, S.A.
- Date: 10/04/2024
- Zone géographique: République du Congo
- Devise: XAF
- Coûts indirects: 3 %
- Frais généraux: 13 %
- Bénéfice: 6 %
- TVA: 18 %

## F Aménagements et finitions

### FI Isolations intérieures

#### FIF Planchers

**FIF010** m² Isolation thermique sous plancher, avec des laines minérales.
Isolation thermique sous plancher, avec panneau semi-rigide en laine minérale, selon NF EN 13162, non revêtu, de 40 mm d'épaisseur, résistance thermique 1,1 m²K/W, conductivité thermique 0,035 W/(mK). Mise en place: bord à bord, avec des fixations mécaniques.
Inclut: Nettoyage et préparation de la surface support. Implantation et découpe de l'isolant. Mise en place de l'isolant. Fixation de l'isolant.
Critère pour le métré: Surface mesurée selon documentation graphique du Projet.
Critère pour le mémoire: On mesurera la surface réellement exécutée selon les spécifications du Projet.

| Code | U | Désignation | Quantité | Prix | Montant |
|---|---|---|---|---|---|
| mt16lra020bbu | m² | Panneau semi-rigide en laine minérale, selon NF EN 13162, non revêtu, de 40 mm d'épaisseur, résistance thermique 1,1 m²K/W, conductivité thermique 0,035 W/(mK), Euroclasse A1 de réaction au feu selon NF EN 13501-1, capacité d'absorption d'eau à court terme <=1 kg/m² et coefficient de résistance à la diffusion de la vapeur d'eau 1,3. (matériau) | 1.05 | 5638.82 | 5920.761 |
| mt16aaa021a | U | Cheville à expansion et clou en polypropylène, avec bague d'étanchéité, pour fixation mécanique des panneaux isolants. (matériau) | 3 | 67.02 | 201.060 |
| mo054 | h | Compagnon professionnel III/CP2 poseur d'isolants rigides ou flexibles. (main-d'œuvre) | 0.152 | 2446.3 | 371.838 |
| mo101 | h | Ouvrier professionnel II/OP poseur d'isolants rigides ou flexibles. (main-d'œuvre) | 0.152 | 1526.36 | 232.007 |
| % | % | Frais de chantier des unités d'ouvrage | 2 % | 6725.666 | 134.513 |
|  |  | Coûts directs |  |  | 6860.179 |

Déchets:
- pose: mt16lra020bbu; facteur de déchet 0.048

## Ressources

**mt16lra020bbu** m² Panneau semi-rigide en laine minérale
Données techniques: Coût énergétique 94.789 MJ; Émission de CO2 2.515 kg; Code CED 17 06 04; Masse de l'élément 1.6 kg; Volume 0.002667 m3
Déchets:
- emballage: re170203 Plastique. (composant de déchet); quantité 0.024 kg; Code CED 17 02 03; Masse de l'élément 1 kg; Volume 0.001667 m3

**mt16aaa021a** U Cheville à expansion et clou en polypropylène, avec bague d'étanchéité, pour fixation mécanique des panneaux isolants
Données techniques: Coût énergétique 0.968 MJ; Émission de CO2 0.090 kg
Déchets:
- emballage: re150101 Emballages en papier et en carton. (composant de déchet); quantité 0.072 kg; Code CED 15 01 01; Masse de l'élément 1 kg; Volume 0.001333 m3
