# Isolation thermique des chapes flottantes, avec du polystyrène extrudé

- Propriété du fichier: CYPE Ingenieros S.A.
- Format: FIEBDC-3/2016
- Logiciel: Générateur de prix de la construction. CYPE Ingenieros, S.A.
- Date: 10/04/2024
- Zone géographique: République du Congo
- Devise: XAF
- Coûts indirects: 3 %
- Frais généraux: 13 %
- Bénéfice: 6 %
- TVA: 18 %

## F Aménagements et finitions

### FI Isolations intérieures

#### FIH Chapes flottantes

**FIH060** m² Isolation thermique des chapes flottantes, avec du polystyrène extrudé.
Isolation thermique des chapes flottantes, constituée de panneau rigide en polystyrène extrudé, à surface lisse et usinage latéral droit, de 40 mm d'épaisseur, résistance à la compression >= 300 kPa, résistance thermique 1,2 m²K/W, conductivité thermique 0,033 W/(mK), placé bord à bord, simplement appuyé, recouvert avec film de polyéthylène de 0,2 mm d'épaisseur et désolidarisation périmétrique réalisée avec le même matériau isolant, préparé pour recevoir une chape de mortier ou de béton. Comprend la bande autoadhésive pour le scellement des joints.
Inclut: Nettoyage et préparation de la surface support. Implantation et découpe de l'isolant. Mise en place de l'isolant. Mise en place du film en polyéthylène. Scellement des joints du film de polyéthylène.
Critère pour le métré: Surface mesurée selon documentation graphique du Projet.
Critère pour le mémoire: On mesurera la surface réellement exécutée selon les spécifications du Projet.

| Code | U | Désignation | Quantité | Prix | Montant |
|---|---|---|---|---|---|
| mt16pxa010faq | m² | Panneau rigide en polystyrène extrudé, selon NF EN 13164, à surface lisse et usinage latéral droit, de 40 mm d'épaisseur, résistance à la compression >= 300 kPa, résistance thermique 1,2 m²K/W, conductivité thermique 0,033 W/(mK), Euroclasse E de réaction au feu selon NF EN 13501-1, avec code de désignation XPS-EN 13164-T2-CS(10/Y)300-DS(70,90)-DLT(2)5-CC(2/1,5/50)125-WL(T)0,7-WD(V)3-FTCD1. (matériau) | 1.05 | 6714.27 | 7049.984 |
| mt16png010d | m² | Film de polyéthylène de 0,2 mm d'épaisseur et 184 g/m² de masse surfacique. (matériau) | 1.05 | 350.5 | 368.025 |
| mt16aaa030 | m | Ruban autoadhésif pour le scellement des joints. (matériau) | 0.4 | 256.47 | 102.588 |
| mo054 | h | Compagnon professionnel III/CP2 poseur d'isolants rigides ou flexibles. (main-d'œuvre) | 0.102 | 2446.3 | 249.523 |
| mo101 | h | Ouvrier professionnel II/OP poseur d'isolants rigides ou flexibles. (main-d'œuvre) | 0.102 | 1526.36 | 155.689 |
| % | % | Frais de chantier des unités d'ouvrage | 2 % | 7925.809 | 158.516 |
|  |  | Coûts directs |  |  | 8084.325 |

Déchets:
- pose: mt16pxa010faq; facteur de déchet 0.048
- pose: mt16png010d Film de polyéthylène de 0,2 mm d'épaisseur et 184 g/m² de masse surfacique; facteur de déchet 0.06
- pose: mt16aaa030 Ruban autoadhésif pour le scellement des joints; facteur de déchet 0.07

## Ressources

**mt16pxa010faq** m² Panneau rigide en polystyrène extrudé
Données techniques: Coût énergétique 107.625 MJ; Émission de CO2 3.439 kg; Code CED 17 06 04; Masse de l'élément 1.2 kg; Volume 0.002 m3
Déchets:
- emballage: re170203 Plastique. (composant de déchet); quantité 0.024 kg; Code CED 17 02 03; Masse de l'élément 1 kg; Volume 0.001667 m3

**mt16png010d** m² Film de polyéthylène de 0,2 mm d'épaisseur et 184 g/m² de masse surfacique
Données techniques: Coût énergétique 27.540 MJ; Émission de CO2 1.010 kg; Code CED 17 06 04; Masse de l'élément 0.184 kg; Volume 0.000307 m3
Déchets:
- emballage: re170203 Plastique; quantité 0.024 kg

**mt16aaa030** m Ruban autoadhésif pour le scellement des joints
Données techniques: Coût énergétique 0.339 MJ; Émission de CO2 0.017 kg; Code CED 17 06 04; Masse de l'élément 0.0025 kg; Volume 0.000004 m3
Déchets:
- emballage: re170203 Plastique; quantité 0.001 kg
