# Isolation thermique entre les montants d'une contrecloison de plaques (non comprise dans ce prix), constituée de panneau en laine de verre, selon NF EN 13162, non revêtu, de 85 mm d'épaisseur

- Propriété du fichier: CYPE INGENIEROS, S.A.
- Format: FIEBDC-3/2002
- Zone géographique: République du Congo
- Devise: XAF
- Coûts indirects: 3.00 %
- Frais généraux: 13.00 %
- Bénéfice: 6.00 %
- TVA: 18.00 %

**FIU070** m² Isolation thermique entre les montants d'une contrecloison de plaques (non comprise dans ce prix), constituée de panneau en laine de verre, selon NF EN 13162, non revêtu, de 85 mm d'épaisseur.
Fourniture et mise en place d'une isolation thermique entre les montants de la structure portante d'une contrecloison de plaques (non compris dans ce prix), constituée de panneau en laine de verre, selon NF EN 13162, non revêtu, de 85 mm d'épaisseur, résistance thermique 2,35 m²K/W, conductivité thermique 0,036 W/(mK). Comprend les découpes, les fixations et le nettoyage.
Inclut: Découpe et préparation de l'isolant. Mise en place de l'isolant entre les montants.
Critère de métré de projet: Surface mesurée selon documentation graphique du Projet.
Critère de mesure de l'ouvrage: On mesurera la surface réellement exécutée selon les spécifications du Projet.

| Code | U | Désignation | Quantité | Prix | Montant |
|---|---|---|---|---|---|
| mt16lva060c | m² | Panneau en laine de verre, selon NF EN 13162, non revêtu, de 85 mm d'épaisseur, résistance thermique 2,35 m²K/W, conductivité thermique 0,036 W/(mK), Euroclasse A1 de réaction au feu, avec code de désignation MW-NF EN 13162-T3-MU1. (matériau) | 1.050 | 5483.40 | 5757.57 |
| mo054 | h | Compagnon professionnel III/CP2 poseur d'isolants rigides ou flexibles. (main-d'œuvre) | 0.066 | 1391.42 | 91.83 |
| mo101 | h | Ouvrier professionnel II/OP poseur d'isolants rigides ou flexibles. (main-d'œuvre) | 0.066 | 851.14 | 56.18 |
| % | % | Coûts directs complémentaires | 2 % | 5905.58 | 118.11 |
|  |  | Coûts directs |  |  | 6023.69 |
