# Isolation acoustique au bruit aérien entre les plaques d'un doublage (non comprises dans ce prix), constituée de membrane viscoélastique autoadhésive de haute densité de 4 mm d'épaisseur

- Propriété du fichier: CYPE INGENIEROS, S.A.
- Format: FIEBDC-3/2002
- Zone géographique: République du Congo
- Devise: XAF
- Coûts indirects: 3.00 %
- Frais généraux: 13.00 %
- Bénéfice: 6.00 %
- TVA: 18.00 %

**FIU090** m² Isolation acoustique au bruit aérien entre les plaques d'un doublage (non comprises dans ce prix), constituée de membrane viscoélastique autoadhésive de haute densité de 4 mm d'épaisseur.
Isolation acoustique au bruit aérien entre les plaques d'un doublage (non compris dans ce prix), constituée de membrane viscoélastique autoadhésive de haute densité de 4 mm d'épaisseur. Comprend les découpes, et le nettoyage.
Inclut: Découpe et préparation de l'isolant. Mise en place de l'isolant dans la plaque déjà montée.
Critère de métré de projet: Surface mesurée selon documentation graphique du Projet.
Critère de mesure de l'ouvrage: On mesurera la surface réellement exécutée selon les spécifications du Projet.

| Code | U | Désignation | Quantité | Prix | Montant |
|---|---|---|---|---|---|
| mt16npg030h | m² | Membrane viscoélastique autoadhésive de haute densité de 4 mm d'épaisseur; avec 67 dB d'indice global de réduction acoustique, Rw. (matériau) | 1.050 | 6139.15 | 6446.11 |
| mo054 | h | Compagnon professionnel III/CP2 poseur d'isolants rigides ou flexibles. (main-d'œuvre) | 0.132 | 1391.42 | 183.67 |
| mo101 | h | Ouvrier professionnel II/OP poseur d'isolants rigides ou flexibles. (main-d'œuvre) | 0.132 | 851.14 | 112.35 |
| % | % | Coûts directs complémentaires | 2 % | 6742.13 | 134.84 |
|  |  | Coûts directs |  |  | 6876.97 |
