# Isolation thermique entre les montants de l'ossature porteuse d'une contrecloison de plaques

- Propriété du fichier: CYPE INGENIEROS, S.A.
- Format: FIEBDC-3/2002
- Zone géographique: République du Congo
- Devise: XAF
- Coûts indirects: 3.00 %
- Frais généraux: 13.00 %
- Bénéfice: 6.00 %
- TVA: 18.00 %

**FIU100** m² Isolation thermique entre les montants de l'ossature porteuse d'une contrecloison de plaques, constituée de panneau en laine de verre, selon NF EN 13162, non revêtu, de 65 mm d'épaisseur, résistance thermique 1,8 m²K/W, conductivité thermique 0,036 W/(mK), mis en place entre les montants de l'ossature porteuse.
Isolation thermique entre les montants de l'ossature porteuse d'une contrecloison de plaques, constituée de panneau en laine de verre, selon NF EN 13162, non revêtu, de 65 mm d'épaisseur, résistance thermique 1,8 m²K/W, conductivité thermique 0,036 W/(mK), mis en place entre les montants de l'ossature porteuse.
Inclut: Découpe de l'isolant. Mise en place de l'isolant entre les montants.
Critère de métré de projet: Surface mesurée selon documentation graphique du Projet.
Critère de mesure de l'ouvrage: On mesurera la surface réellement exécutée selon les spécifications du Projet.

| Code | U | Désignation | Quantité | Prix | Montant |
|---|---|---|---|---|---|
| mt16lva060b | m² | Panneau en laine de verre, selon NF EN 13162, non revêtu, de 65 mm d'épaisseur, résistance thermique 1,8 m²K/W, conductivité thermique 0,036 W/(mK), Euroclasse A1 de réaction au feu, avec code de désignation MW-NF EN 13162-T3-MU1. (matériau) | 1.050 | 3682.01 | 3866.11 |
| mo054 | h | Compagnon professionnel III/CP2 poseur d'isolants rigides ou flexibles. (main-d'œuvre) | 0.067 | 1466.63 | 98.26 |
| mo101 | h | Ouvrier professionnel II/OP poseur d'isolants rigides ou flexibles. (main-d'œuvre) | 0.067 | 908.13 | 60.84 |
| % | % | Frais de chantier des unités d'ouvrage | 2 % | 4025.21 | 80.50 |
|  |  | Coûts directs |  |  | 4105.71 |
