# Faux plafond démontable, pour usage industriel, de panneaux enlaine de verre

- Propriété du fichier: CYPE Ingenieros S.A.
- Format: FIEBDC-3/2016
- Logiciel: Générateur de prix de la construction. CYPE Ingenieros, S.A.
- Date: 10/04/2024
- Zone géographique: République du Congo
- Devise: XAF
- Coûts indirects: 3 %
- Frais généraux: 13 %
- Bénéfice: 6 %
- TVA: 18 %

## F Aménagements et finitions

### FL Revêtements de plafonds

#### FLI Plafonds suspendus démontables, en fibres minérales

**FLI020** m² Faux plafond démontable, pour usage industriel, de panneaux enlaine de verre.
Faux plafond suspendu démontable, pour usage industriel, situé à une hauteur inférieure à 4 m, constitué de: OSSATURE: ossature apparente T 24, comprenant profilés primaires et secondaires, suspendus du plancher ou de l'élément porteur avec des tiges et des crochets; PANNEAUX: panneaux autoportants en laine de verre, constitués de modules de 1200x1200x50 mm, finition en relief couleur aluminium, recouverts avec un complexe kraft aluminium gaufré. Comprend les cornières, les fixations pour l'ancrage des profilés et les accessoires de montage.
Inclut: Implantation des axes de l'ossature modulaire. Nivellement et fixation des profilés périmétriques. Implantation des profilés primaires de l'ossature. Signalisation des points d'ancrage au plancher ou à l'élément support. Nivellement et suspension des profilés primaires et secondaires de l'ossature. Découpe des panneaux. Mise en place des panneaux. Résolution des rencontres et des points singuliers.
Critère pour le métré: Surface mesurée entre les parements, selon documentation graphique du Projet, sans déduire les trémies pour les installations.
Critère pour le mémoire: On mesurera la surface réellement exécutée selon les spécifications du Projet, sans décompter les trémies pour les installations.

| Code | U | Désignation | Quantité | Prix | Montant |
|---|---|---|---|---|---|
| mt16pau010b | m² | Panneau autoportant en laine de verre, constitué de modules de 1200x1200x50 mm, finition en relief couleur aluminium, recouvert avec un complexe kraft aluminium gaufré, pour ossature apparente T 24, selon NF EN 13162, résistance thermique 1,4 m²K/W, conductivité thermique 0,035 W/(mK), Euroclasse B-s1, d0 de réaction au feu selon NF EN 13501-1, avec code de désignation MW-EN 13162-T4-CS(10)0,5-Z10-AW0,40. (matériau) | 1.02 | 16675.99 | 17009.510 |
| mt12pfr010aaa | m | Profilé primaire en T 24x38x3600 mm, en acier galvanisé laminé, avec la face visible revêtue d'un film d'aluminium finition laquée de couleur Blanco, selon NF EN 13964. (matériau) | 0.45 | 1442.88 | 649.296 |
| mt12pfr010aca | m | Profilé secondaire en T 24x38x600 mm, en acier galvanisé laminé, avec la face visible revêtue d'un film d'aluminium finition laquée de couleur Blanco, selon NF EN 13964. (matériau) | 0.45 | 1442.88 | 649.296 |
| mt12pfr010aea | m | Cornière en L 24x24x3050 mm, en acier galvanisé laminé, avec la face visible revêtue d'un film d'aluminium finition laquée de couleur Blanco, selon NF EN 13964. (matériau) | 0.4 | 1094.59 | 437.836 |
| mt12fac020b | U | Tige métallique en acier galvanisé de 6 mm de diamètre. (matériau) | 2 | 273.56 | 547.120 |
| mt12fac050 | U | Accessoires pour l'installation de faux plafonds démontables. (matériau) | 0.2 | 1376.37 | 275.274 |
| mo015 | h | Compagnon professionnel III/CP2 monteur de faux plafonds en plaques de plâtre. (main-d'œuvre) | 0.269 | 2446.3 | 658.055 |
| mo082 | h | Ouvrier professionnel II/OP monteur de faux plafonds en plaques de plâtre. (main-d'œuvre) | 0.269 | 1526.36 | 410.591 |
| % | % | Frais de chantier des unités d'ouvrage | 2 % | 20636.978 | 412.740 |
|  |  | Coûts directs |  |  | 21049.718 |

Déchets:
- pose: mt16pau010b; facteur de déchet 0.024
- pose: mt12pfr010aaa; facteur de déchet 0.01726
- pose: mt12pfr010aca; facteur de déchet 0.01726
- pose: mt12pfr010aea; facteur de déchet 0.0188
- pose: mt12fac020b Tige métallique en acier galvanisé de 6 mm de diamètre; facteur de déchet 0.0188

## Ressources

**mt16pau010b** m² Panneau autoportant en laine de verre
Données techniques: Coût énergétique 120.542 MJ; Émission de CO2 6.084 kg; Code CED 17 06 04; Masse de l'élément 3.2 kg; Volume 0.005333 m3
Déchets:
- emballage: re170203 Plastique. (composant de déchet); quantité 0.034 kg; Code CED 17 02 03; Masse de l'élément 1 kg; Volume 0.001667 m3

**mt12pfr010aaa** m Profilé primaire en T 24x38x3600 mm
Données techniques: Coût énergétique 40.292 MJ; Émission de CO2 1.241 kg; Code CED 17 04 05; Masse de l'élément 0.3 kg; Volume 0.000143 m3
Déchets:
- emballage: re170203 Plastique; quantité 0.005 kg

**mt12pfr010aca** m Profilé secondaire en T 24x38x600 mm
Données techniques: Coût énergétique 40.292 MJ; Émission de CO2 1.241 kg; Code CED 17 04 05; Masse de l'élément 0.3 kg; Volume 0.000143 m3
Déchets:
- emballage: re170203 Plastique; quantité 0.005 kg

**mt12pfr010aea** m Cornière en L 24x24x3050 mm
Données techniques: Coût énergétique 6.663 MJ; Émission de CO2 0.494 kg; Code CED 17 04 05; Masse de l'élément 0.21 kg; Volume 0.0001 m3
Déchets:
- emballage: re170203 Plastique; quantité 0.005 kg

**mt12fac020b** U Tige métallique en acier galvanisé de 6 mm de diamètre
Données techniques: Coût énergétique 3.803 MJ; Émission de CO2 0.261 kg; Code CED 17 04 05; Masse de l'élément 0.055 kg; Volume 0.000026 m3
Déchets:
- emballage: re170203 Plastique; quantité 0.025 kg
