# Trappe d'accès en acier, Techo 13 GKFI, système D171 "KNAUF", de 1200x600 mm, pour faux plafond continu en plaques de plâtre

- Propriété du fichier: CYPE INGENIEROS, S.A.
- Format: FIEBDC-3/2002
- Zone géographique: République du Congo
- Coûts indirects: 3.00 %
- Frais généraux: 13.00 %
- Bénéfice: 6.00 %
- TVA: 18.00 %

**FLN090** U Trappe d'accès en acier, Techo 13 GKFI, système D171 "KNAUF", de 1200x600 mm, pour faux plafond continu en plaques de plâtre.
Fourniture et montage de trappe d'accès en acier, Techo 13 GKFI, système D171 "KNAUF", de 1200x600 mm, constituée de cadre, porte, fermeture et bras de sécurité, pour faux plafond continu en plaques de plâtre. Comprend les accessoires de montage. Totalement terminée.
Inclut: Marquage et découpe de la plaque de plâtre. Mise en place de la trappe.
Critère de métré de projet: Nombre d'unités prévues, selon documentation graphique du Projet.
Critère de mesure de l'ouvrage: On mesurera le nombre d'unités réellement mises en place selon les spécifications du Projet.

| Code | U | Désignation | Quantité | Prix | Montant |
|---|---|---|---|---|---|
| mt12ppk060k | U | Trappe d'accès en acier, Techo 13 GKFI, système D171 "KNAUF", de 1200x600 mm, constituée de cadre, porte, fermeture et bras de sécurité. (matériau) | 1.000 | 378.29 | 378.29 |
| mo015 | h | Compagnon professionnel III/CP2 monteur de faux plafonds en plaques de plâtre. (main-d'œuvre) | 0.420 | 1.71 | 0.72 |
| mo082 | h | Ouvrier professionnel II/OP monteur de faux plafonds en plaques de plâtre. (main-d'œuvre) | 0.210 | 1.05 | 0.22 |
| % | % | Coûts directs complémentaires | 2 % | 379.23 | 7.58 |
|  |  | Coûts directs |  |  | 386.81 |
