# Réparation de fissures sans mouvement

- Propriété du fichier: CYPE INGENIEROS, S.A.
- Format: FIEBDC-3/2002
- Zone géographique: République du Congo
- Coûts indirects: 3.00 %
- Frais généraux: 13.00 %
- Bénéfice: 6.00 %
- TVA: 18.00 %

**FNP010** m² Réparation de fissures sans mouvement, de plus de 5 mm de largeur, sur un parement en plâtre, intérieur, vertical, de jusqu'à 3 m de hauteur, par piquage du revêtement avec des moyens manuels, l'application d'enduit en pâte de 0,77 g/cm³ de densité et le ponçage de la surface pour supprimer les rugosités.
Réparation de fissures sans mouvement, de plus de 5 mm de largeur, sur un parement en plâtre, intérieur, vertical, de jusqu'à 3 m de hauteur, par piquage avec des moyens manuels du revêtement situé aux bords de la fissure, humectage de la surface et masticage de la zone avec une spatule et enduit en pâte de 0,77 g/cm³ de densité, et ponçage final de la surface avec une ponceuse à grain fin, pour la suppression des rugosités. Comprend le nettoyage préalable de la surface à réparer, les révisions, le nettoyage final, le ramassage, l'entassement et la charge manuelle des décombres dans le camion ou la benne.
Inclut: Nettoyage préalable de la surface à réparer. Piquage manuel. Humectage du support. Application de mastic. Ponçage. Nettoyage final. Charge des décombres dans le camion ou la benne.
Critère de métré de projet: Surface mesurée selon documentation graphique du Projet.
Critère de mesure de l'ouvrage: On mesurera la surface réellement exécutée selon les spécifications du Projet.

| Code | U | Désignation | Quantité | Prix | Montant |
|---|---|---|---|---|---|
| mt27pfj020a | kg | Mastic d'intérieur de 0,77 g/cm³ de densité, pour la préparation des supports à peindre ou à tapisser, couleur blanche, appliqué avec une spatule, à la truelle ou au pistolet. (matériau) | 0.011 | 2.82 | 0.03 |
| mo033 | h | Compagnon professionnel III/CP2 plâtrier. (main-d'œuvre) | 0.135 | 1.66 | 0.22 |
| mo071 | h | Ouvrier professionnel II/OP plâtrier. (main-d'œuvre) | 0.183 | 1.05 | 0.19 |
| % | % | Coûts directs complémentaires | 2 % | 0.44 | 0.01 |
|  |  | Coûts directs |  |  | 0.45 |
