# Émail à deux composants pour bois

- Propriété du fichier: CYPE Ingenieros S.A.
- Format: FIEBDC-3/2016
- Logiciel: Générateur de prix de la construction. CYPE Ingenieros, S.A.
- Date: 10/04/2024
- Zone géographique: République du Congo
- Devise: XAF
- Coûts indirects: 3 %
- Frais généraux: 13 %
- Bénéfice: 6 %
- TVA: 18 %

## F Aménagements et finitions

### FP Peintures

#### FPB Spéciales bois

**FPB100** m² Émail à deux composants pour bois.
Application manuelle de deux couches d'émail à deux composants pour intérieur, finition brillante, couleur blanche, diluées dans 5% à 15% de diluant, (rendement: 0,091 l/m² chaque couche); (), sur surface de rampes d'appui ou mains-courantes en bois, à l'intérieur.
Critère d'évaluation économique: Le prix comprend la protection des éléments du contour qui pourraient être affectés pendant les travaux, mais il ne comprend pas la préparation du support.
Inclut: Application d'une couche de fond et une couche de finition.
Critère pour le métré: Surface mesurée selon documentation graphique du Projet, sans décompter les vides, en considérant la surface qu'ils renferment, définie par ses dimensions maximales, par une seule face.
Critère pour le mémoire: On mesurera la surface réellement exécutée selon les spécifications du Projet, par une seule face, en considérant la surface qu'ils renferment, définie par ses dimensions maximales.

| Code | U | Désignation | Quantité | Prix | Montant |
|---|---|---|---|---|---|
| mt27edj030a | l | Émail à deux composants pour intérieur, finition brillante, à base de résines acryliques hydroxylées en combinaison avec pigments inertes et durcisseur isocyanate aliphatique polyfonctionnel, couleur blanche, appliqué à la brosse, au rouleau ou au pistolet, Euroclasse B-s1, d0 de réaction au feu, selon NF EN 13501-1, à appliquer à la brosse, au rouleau ou au pistolet. (matériau) | 0.182 | 26802.53 | 4878.060 |
| mt27lni004 | l | Diluante, à base d'un mélange d'hydrocarbures aliphatiques. (matériau) | 0.018 | 3093.06 | 55.675 |
| mo038 | h | Compagnon professionnel III/CP2 peintre. (main-d'œuvre) | 0.353 | 2380.68 | 840.380 |
| mo076 | h | Ouvrier professionnel II/OP peintre. (main-d'œuvre) | 0.068 | 1526.36 | 103.792 |
| % | % | Frais de chantier des unités d'ouvrage | 2 % | 5877.907 | 117.558 |
|  |  | Coûts directs |  |  | 5995.465 |

Déchets:
- pose: mt27edj030a; facteur de déchet 0.0275

## Ressources

**mt27edj030a** l Émail à deux composants pour intérieur
Données techniques: Coût énergétique 55.735 MJ; Émission de CO2 2.942 kg; Code CED 08 01 11; Masse de l'élément 1.25 kg; Volume 0.001389 m3
Déchets:
- emballage: re150104 Emballages métalliques. (composant de déchet); quantité 0.057 kg; Code CED 15 01 04; Masse de l'élément 1 kg; Volume 0.001667 m3
