# Enseigne de flèche indicative du sens de la circulation en garage, avec une peinture au chloro-caoutchouc de couleur grise et finition semi-brillante

- Propriété du fichier: CYPE INGENIEROS, S.A.
- Format: FIEBDC-3/2002
- Zone géographique: République du Congo
- Coûts indirects: 3.00 %
- Frais généraux: 13.00 %
- Bénéfice: 6.00 %
- TVA: 18.00 %

**FPQ020** U Enseigne de flèche indicative du sens de la circulation en garage, avec une peinture au chloro-caoutchouc de couleur grise et finition semi-brillante.
Fourniture et application, sur des parements intérieurs et extérieurs, d'un béton ou d'un mortier de ciment, d'une peinture au chloro-caoutchouc, finition semi-brillante, couleur grise, pour l'enseigne de flèche indicative du sens de la circulation en garage; appliqué en au moins deux couches jusqu'à obtenir un épaisseur minimale de 2 mm. Comprend le nettoyage préalable de la poussière existante sur sa surface, l'implantation et l'enrubannage.
Inclut: Nettoyage général de la surface support. Implantation. Rubanage. Application de la peinture.
Critère de métré de projet: Nombre d'unités prévues, selon documentation graphique du Projet.
Critère de mesure de l'ouvrage: On mesurera le nombre d'unités réellement exécutées selon les spécifications du Projet.

| Code | U | Désignation | Quantité | Prix | Montant |
|---|---|---|---|---|---|
| mt27pdj020b | l | Peinture, à base de résines de chloro-caoutchouc, couleur grise, finition satinée, résistant aux alcalis; à appliquer à la brosse, au rouleau ou au pistolet. (matériau) | 0.070 | 18.19 | 1.27 |
| mo038 | h | Compagnon professionnel III/CP2 peintre. (main-d'œuvre) | 0.096 | 1.66 | 0.16 |
| mo076 | h | Ouvrier professionnel II/OP peintre. (main-d'œuvre) | 0.096 | 1.05 | 0.10 |
| % | % | Coûts directs complémentaires | 2 % | 1.53 | 0.03 |
|  |  | Coûts directs |  |  | 1.56 |
