# Traitement de finition superficielle sur chantier d'un revêtement intérieur de marbre

- Propriété du fichier: CYPE Ingenieros S.A.
- Format: FIEBDC-3/2016
- Logiciel: Générateur de prix de la construction. CYPE Ingenieros, S.A.
- Date: 28/01/2023
- Zone géographique: République du Congo
- Devise: XAF
- Coûts indirects: 3 %
- Frais généraux: 13 %
- Bénéfice: 6 %
- TVA: 18 %

## F Aménagements et finitions

### FS Revêtements de sols

#### FSI Pierre naturelle

**FSI050** m² Traitement de finition superficielle sur chantier d'un revêtement intérieur de marbre.
Poli et rendu brillant par voie mécanique sur site d'un revêtement intérieur en marbre, via extension de lait coloré de la même tonalité que les dalles; dégrossissage, avec une meule de 60, selon le type de pierre naturelle et l'état dans lequel se trouve le revêtement; aplanissement, avec un abrasif de grain 120; extension d'un nouveau lait de ciment avec les mêmes caractéristiques que le premier; aplanissement, avec un abrasif de grain 120; et rendu brillant avec des meules de 400 ou plus, application préalable de liquide de cristallisation Inclut: Préparation et extension du lait. Dégrossi. Aplanissement. Extension de la nouvelle lait. Affinage. Repassage des coins intérieurs difficils d'accès, avec une polisseuse manuelle ou fixe. Lavage du revêtement. Évacuation des eaux usées. Protection du revêtement de sol. Rendu brillant. Retrait et entassement des restes générés. Chargement des restes générés dans le camion ou la benne.
Critère pour le métré: Surface mesurée selon documentation graphique du Projet.
Critère pour le mémoire: On mesurera la surface réellement exécutée selon les spécifications du Projet.

| Code | U | Désignation | Quantité | Prix | Montant |
|---|---|---|---|---|---|
| mt18tsm110a | l | Liquide de cristallisation, de couleur blanche, avec pH de 2,5, pour le traitement superficiel de cristallisation associé à un rendu brillant, dans les revêtements de sols en pierre naturelle ou en granito. (matériau) | 0.125 | 17382.7 | 2172.838 |
| mt18bmn030a | kg | Lait coloré de la même tonalité que les dalles, pour revêtement de sol en marbre. (matériau) | 1.25 | 981.35 | 1226.688 |
| mq08war150 | h | Polisseuse pour revêtements en pierre naturelle ou en granito, composée de plateaux rotationnels auxquels est couplée une série de meules abrasives, refroidies avec de l'eau. (matériel) | 0.255 | 2186.05 | 557.443 |
| mq08war155 | h | Polisseuse de sol pour le polissage des revêtements en pierre naturelle ou en granito, composée d'un tampon en laine d'acier ou en éponge synthétique. (matériel) | 0.139 | 1132.53 | 157.422 |
| mo037 | h | Compagnon professionnel III/CP2 polisseur de revêtements de sols. (main-d'œuvre) | 0.483 | 1980.21 | 956.441 |
| mo075 | h | Ouvrier professionnel II/OP polisseur de revêtements de sols. (main-d'œuvre) | 0.069 | 1269.84 | 87.619 |
| % | % | Frais de chantier des unités d'ouvrage | 2 % | 5158.451 | 103.169 |
|  |  | Coûts directs |  |  | 5261.620 |

Déchets:
- pose: mt18bmn030a Lait coloré de la même tonalité que les dalles, pour revêtement de sol en marbre; facteur de déchet 0.03875

## Ressources

**mt18bmn030a** kg Lait coloré de la même tonalité que les dalles, pour revêtement de sol en marbre
Données techniques: Coût énergétique 0.262 MJ; Émission de CO2 0.013 kg; Code CED 17 09 04; Masse de l'élément 1 kg; Volume 0.000667 m3
Déchets:
- emballage: re170203 Plastique. (composant de déchet); quantité 0.003 kg; Code CED 17 02 03; Masse de l'élément 1 kg; Volume 0.001667 m3
