# La suppression dans le revêtement de sol en pierre du matériau existant dans les joints, avec des moyens manuels

- Propriété du fichier: CYPE INGENIEROS, S.A.
- Format: FIEBDC-3/2002
- Zone géographique: République du Congo
- Devise: XAF
- Coûts indirects: 3.00 %
- Frais généraux: 13.00 %
- Bénéfice: 6.00 %
- TVA: 18.00 %

**FSP030** m² La suppression dans le revêtement de sol en pierre du matériau existant dans les joints, avec des moyens manuels.
Suppression dans le revêtement de sol en pierre du matériau existant dans les joints, avec des moyens manuels, sur une profondeur suffisante pour garantir l'adhérence avec le nouveau matériau. Comprend l'enlèvement du matériau désagrégé à l'aide d'un pinceau ou d'une brosse, d'un soufflage avec un équipement d'air à pression pour la suppression des restes, l'enlèvement et le retrait de ceux-ci et le nettoyage final.
Inclut: Vidage des joints. Enlèvement du matériau. Soufflage avec un équipement à air sous pression. Retrait des restes. Nettoyage final.
Critère de métré de projet: Surface mesurée selon documentation graphique du Projet.
Critère de mesure de l'ouvrage: On mesurera la surface réellement exécutée selon les spécifications du Projet.

| Code | U | Désignation | Quantité | Prix | Montant |
|---|---|---|---|---|---|
| mq08lch030 | h | Équipement de jet d'air à pression. (matériel) | 0.064 | 1260.03 | 80.64 |
| mo077 | h | Ouvrier professionnel II/OP construction. (main-d'œuvre) | 0.399 | 908.13 | 362.34 |
| % | % | Frais de chantier des unités d'ouvrage | 2 % | 442.98 | 8.86 |
|  |  | Coûts directs |  |  | 451.84 |
