# Jointoiement d'un revêtement de sol en pierre naturelle

- Propriété du fichier: CYPE Ingenieros S.A.
- Format: FIEBDC-3/2016
- Logiciel: Générateur de prix de la construction. CYPE Ingenieros, S.A.
- Date: 10/04/2024
- Zone géographique: République du Congo
- Devise: XAF
- Coûts indirects: 3 %
- Frais généraux: 13 %
- Bénéfice: 6 %
- TVA: 18 %

## F Aménagements et finitions

### FS Revêtements de sols

#### FSR Réparation

**FSR060** m² Jointoiement d'un revêtement de sol en pierre naturelle.
Jointoiement d'un revêtement de sol en pierre naturelle avec joints plats de 3 mm de largeur, via mortier de joints cémenteux amélioré, avec absorption d'eau réduite et résistance élevée à l'abrasion type CG 2 W A, couleur blanche, pour joints de 2 à 15 mm. Comprend la suppression du matériau des joints existants avec des moyens manuels, l retrait du matériau désagrégé à la brosse ou au pinceau et le soufflage des joints avec de l'air à pression préalablement au jointoiement, l'élimination du matériau excédant, le nettoyage du revêtement, l'enlèvement et l'entassement des restes générés.
Inclut: Vidange et nettoyage des joints. Déversement du matériau de jointoiement. Nettoyage du revêtement. Retrait et entassement des restes générés.
Critère pour le métré: Surface mesurée selon documentation graphique du Projet.
Critère pour le mémoire: On mesurera la surface réellement exécutée selon les spécifications du Projet.

| Code | U | Désignation | Quantité | Prix | Montant |
|---|---|---|---|---|---|
| mt09mcp020fE | kg | Mortier de joints cémenteux amélioré, avec absorption d'eau réduite et résistance élevée à l'abrasion, type CG2 W A, selon NF EN 13888, couleur blanche, pour joints de 2 à 15 mm, à base de ciment à haute résistance, quartz, additifs spéciaux, pigments et résines synthétiques, pour jointoiement de tout type de pièces céramiques. (matériau) | 0.04 | 561.45 | 22.458 |
| mq08lch030 | h | Équipement de jet d'air à pression. (matériel) | 0.059 | 1557.8 | 91.910 |
| mo077 | h | Ouvrier professionnel II/OP construction. (main-d'œuvre) | 0.345 | 1526.36 | 526.594 |
| mo113 | h | Ouvrier d'exécution I/OE1 construction. (main-d'œuvre) | 0.345 | 1468.69 | 506.698 |
| % | % | Frais de chantier des unités d'ouvrage | 2 % | 1147.660 | 22.953 |
|  |  | Coûts directs |  |  | 1170.613 |

Déchets:
- pose: mt09mcp020fE; facteur de déchet 0.07

## Ressources

**mt09mcp020fE** kg Mortier de joints cémenteux amélioré
Données techniques: Coût énergétique 7.725 MJ; Émission de CO2 0.576 kg; Code CED 17 09 04; Masse de l'élément 1 kg; Volume 0.000667 m3
Déchets:
- emballage: re150101 Emballages en papier et en carton. (composant de déchet); quantité 0.02 kg; Code CED 15 01 01; Masse de l'élément 1 kg; Volume 0.001333 m3
- emballage: re170201 Bois. (composant de déchet); quantité 0.005 kg; Code CED 17 02 01; Masse de l'élément 1 kg; Volume 0.000909 m3
- emballage: re170203 Plastique. (composant de déchet); quantité 0.008 kg; Code CED 17 02 03; Masse de l'élément 1 kg; Volume 0.001667 m3
