# Profilé de transition entre le paillasson et le revêtement de sol

- Propriété du fichier: CYPE Ingenieros S.A.
- Format: FIEBDC-3/2016
- Logiciel: Générateur de prix de la construction. CYPE Ingenieros, S.A.
- Date: 10/04/2024
- Zone géographique: République du Congo
- Devise: XAF
- Coûts indirects: 3 %
- Frais généraux: 13 %
- Bénéfice: 6 %
- TVA: 18 %

## F Aménagements et finitions

### FS Revêtements de sols

#### FSS Paillassons

**FSS090** m Profilé de transition entre le paillasson et le revêtement de sol.
Profil de transition entre le paillasson et le revêtement de sol à différents niveaux, avec surface antidérapante inclinée, en aluminium, de 12 mm de hauteur, 50 mm de largeur et 1,5 mm d'épaisseur. POSE: avec éléments de fixation sur revêtement de sol.
Inclut: Préparation de la surface support. Mise en place et fixation mécanique du profilé.
Critère pour le métré: Longueur mesurée selon documentation graphique du Projet.
Critère pour le mémoire: On mesurera la longueur réellement exécutée selon les spécifications du Projet.

| Code | U | Désignation | Quantité | Prix | Montant |
|---|---|---|---|---|---|
| mt18fel120a | m | Profil de transition entre le paillasson et le revêtement de sol à différents niveaux, avec surface antidérapante inclinée, en aluminium, de 12 mm de hauteur, 50 mm de largeur et 1,5 mm d'épaisseur, avec éléments de fixation. (matériau) | 1 | 34195.41 | 34195.410 |
| mo027 | h | Compagnon professionnel III/CP2 poseur de moquettes et de revêtements textiles. (main-d'œuvre) | 0.069 | 2380.68 | 164.267 |
| % | % | Frais de chantier des unités d'ouvrage | 2 % | 34359.677 | 687.194 |
|  |  | Coûts directs |  |  | 35046.871 |

Déchets:
- pose: mt18fel120a; facteur de déchet 0.024

## Ressources

**mt18fel120a** m Profil de transition entre le paillasson et le revêtement de sol à différents niveaux
Données techniques: Coût énergétique 20.926 MJ; Émission de CO2 1.522 kg; Code CED 17 04 02; Masse de l'élément 0.18 kg; Volume 0.00012 m3
Déchets:
- emballage: re170203 Plastique. (composant de déchet); quantité 0.008 kg; Code CED 17 02 03; Masse de l'élément 1 kg; Volume 0.001667 m3
