# Mise en place des injecteurs internes en polyéthylène

- Propriété du fichier: CYPE INGENIEROS, S.A.
- Format: FIEBDC-3/2002
- Zone géographique: République du Congo
- Devise: XAF
- Coûts indirects: 3.00 %
- Frais généraux: 13.00 %
- Bénéfice: 6.00 %
- TVA: 18.00 %

**GAE190** m Mise en place des injecteurs internes en polyéthylène, dans un fissure d'élément en béton, dans des trous de entre 6 et 25 mm de diamètre, sécants au plan de la fissure, réalisés en quinconce tous les 25 cm.
Mise en place des injecteurs internes en polyéthylène, dans un fissure d'élément en béton, dans des trous de entre 6 et 25 mm de diamètre, sécants au plan de la fissure, réalisés en quinconce tous les 25 cm.
Inclut: Implantation. Réalisation des trous. Introduction des injecteurs. Retrait des injecteurs.
Critère de métré de projet: Longueur mesurée selon documentation graphique du Projet.
Critère de mesure de l'ouvrage: On mesurera la longueur réellement exécutée selon les spécifications du Projet.
Critère d'évaluation économique: Le prix ne comprend pas l'injection de la résine.

| Code | U | Désignation | Quantité | Prix | Montant |
|---|---|---|---|---|---|
| mt09reh123 | U | Injecteur interne, en polyéthylène. (matériau) | 4.000 | 173.62 | 694.48 |
| mo020 | h | Compagnon professionnel III/CP2 construction. (main-d'œuvre) | 0.555 | 1424.42 | 790.55 |
| mo112 | h | Ouvrier d'exécution I/OE2 construction. (main-d'œuvre) | 0.555 | 886.94 | 492.25 |
| % | % | Frais de chantier des unités d'ouvrage | 2 % | 1977.28 | 39.55 |
|  |  | Coûts directs |  |  | 2016.83 |
