# Mise en place, tous les 25 cm, d'injecteurs externes avec adhésif thixotropique à deux composants à base de résine époxy, dans un fissure d'élément en béton

- Propriété du fichier: CYPE INGENIEROS, S.A.
- Format: FIEBDC-3/2002
- Zone géographique: République du Congo
- Coûts indirects: 3.00 %
- Frais généraux: 13.00 %
- Bénéfice: 6.00 %
- TVA: 18.00 %

**GAE220** m Mise en place, tous les 25 cm, d'injecteurs externes avec adhésif thixotropique à deux composants à base de résine époxy, dans un fissure d'élément en béton.
Fixation d'injecteurs externes, placés tous les 25 cm sur une fissure d'un élément en béton, avec adhésif thixotropique à deux composants à base de résine époxy. Comprend le retrait des injecteurs lors de la finalisation des travaux.
Inclut: Implantation. Fixation des injecteurs. Retrait des injecteurs.
Critère de métré de projet: Longueur moyenne selon documentation graphique du Projet.
Critère de mesure de l'ouvrage: On mesurera la longueur réellement exécutée selon les spécifications du Projet.

| Code | U | Désignation | Quantité | Prix | Montant |
|---|---|---|---|---|---|
| mt09reh121 | U | Couvercle injecteur externe. (matériau) | 4.000 | 0.43 | 1.72 |
| mt09reh122 | U | Injecteur externe. (matériau) | 4.000 | 1.41 | 5.64 |
| mt09reh120a | kg | Adhésif thixotropique à deux composants à base de résine époxy, pour l'union correcte du béton frais et du béton durci ou pour améliorer l'adhérence du béton durci et de l'acier, selon NF EN 1504-7. (matériau) | 0.200 | 10.95 | 2.19 |
| mo020 | h | Compagnon professionnel III/CP2 construction. (main-d'œuvre) | 0.444 | 1.66 | 0.74 |
| mo112 | h | Ouvrier d'exécution I/OE2 construction. (main-d'œuvre) | 0.500 | 1.02 | 0.51 |
| % | % | Coûts directs complémentaires | 2 % | 10.80 | 0.22 |
|  |  | Coûts directs |  |  | 11.02 |
